# Franz-Marc-Schule Geretsried
Angebotsaufforderung (GAEB 90, DA83)
Währung: EUR
Auftraggeber: LRA Bad Tölz-Wolfratshausen

## Zusätzlicher Text
Angebot / Leistungsverzeichnis

Trockenbauarbeiten
308

Bauvorhaben:

Franz-Marc-Schule Geretsried - Sanierung Turnhalle
Robert-Schumann-Weg 5 | 82538 Geretsried

Bauherr:
Landkreis Bad Tölz-Wolfratshausen
Prof.-Max-Lange-Platz 1  |  83646 Bad Tölz

Angebotsabgabe:

Angebotseröffnung:
Elektronisch über Vergabeplattform

29.09.2026, 10:00 Uhr,

Beginn der Leistung:
03. KW 2027

Ende der Leistung:
20. KW 2027

Angebotssumme:
Summe Netto:

?

19% MwSt.

?

Summe Brutto:

?

geprüfte Angebotssumme:
Summe Netto:

?

19% MwSt.

?

Summe Brutto:

?

## Zusätzlicher Text
1  Allgemeines
Der Landkreis Bad Tölz-Wolfratshausen beabsichtigt die Einfachturnhalle
der Franz-Marc-Schule Geretsried (Sonderpädagogisches Förderzentrum
Geretsried), Robert Schumann Weg 5 in 82538 Geretsried grundlegend zu
sanieren.
Das zu sanierende Gebäude wurde Mitte der 70er Jahre als
Stahlbeton-Skelettbau mit Trapezblechelemente als Decken erstellt. Die
Innenwände wurden überwiegend massiv errichtet. An der Fassade wurden
massive Brüstungen erstellt, welche gedämmt und mit vorgehängten
Fertigteil-Fassadenelementen verblendet wurden bzw. ausschließlich
vorgehängte Fertigteil-Fassadenelemente angebracht.
Das Gebäude entspricht weitestgehend dem Bauzustand bei Errichtung.

2  Bauablauf
Der Schulbetrieb im angrenzenden, bereits kernsanierten Schulgebäude
(Bauabschnitt 1 und 2), wird während des gesamten Sanierungszeitraums
der Turnhalle weitergeführt.

Die Sanierung erfolgt in drei Schritten:

Im ersten Schritt erfolgt die Errichtung einer provisorischen
Baustellenzufahrt, die Verlegung einer neuen Kanalanbindung von einem
bereits neu erstellten Revisionsschacht auf dem Gelände bis zur
Außenkante des Turnhallengebäudes. Diese Maßnahmen finden in den
Sommerferien 2026 statt.

Im zweiten Schritt wird der Baukörper vollständig entkernt,
einschließlich Dachabdichtung und Dämmung, sowie der vorgeblendeten
Stahlbeton-Fassaden- elemente. Das Trapezblech des Daches als tragendes
Element bleibt dabei erhalten.

Im dritten Schritt werden Teile der Bestandsbodenplatte erneuert inkl.
Verlegung neuer Schmutzwasserrohre unter der neuen Bodenplatte. Sodann
erhält das Dach eine neue Dämmung und Abdichtung, sowie die Fassade eine
gedämmte Vorhangfassade und die Fenster werden erneuert. Im Anschluss
erfolgt ein vollständiger Neuausbau des Gebäudes einschließlich der
kompletten Haustechnik mit Anschluss an die Schnittstellen des ersten
und zweiten Bauabschnitts. Die neuen Räume beherbergen neben der
Turnhalle selbst insbesondere auch neue Sanitärräume, einen Brennraum
für keramische Arbeiten der Schule, einen Technikbereich und ein Lager.

Die Nutzung der Turnhalle wird im Sanierungszeitraum auf andere
Sportstätten der Stadt Geretsried ausgelagert.

3  Baustellensituation/Örtliche Verhältnisse
Das Gebäude ist über den Robert Schumann Weg erreichbar. Die
Baustelleneinrichtung kann während des 3. Bauabschnitts im Bereich des
Pausenhofes vor der Turnhalle in Abstimmung mit der Bauleitung
eingerichtet werden. Außerhalb dieser Flächen können keine Flächen zur
Verfügung gestellt werden. Das Gebäude ist nur über die BE-Fläche
anfahrbar. Eine direkte LKW-Zufahrt ist nur eingeschränkt über die
provisorische Baustellenzufahrt möglich. Das Gebäude ist nur von einer
Seite anfahrbar. Sämtliches Material und Werkzeuge sind entsprechend zu
vertragen.

Arbeiten samstags sind nach Abstimmung mit der Bauleitung möglich.

Weitere Hinweise
- Die Anschlüsse für Strom und Wasser werden bauseits durch die Gewerke
Abbruch bzw. Baumeister bereitgestellt.
- Eine bauseitige Transporthilfe steht, soweit nicht als eigene
LV-Position explizit ausgeschrieben, nicht zur Verfügung. Der AN hat den
Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mirarbeiter und Besucher des Gebäudedes, sowie bei Schulen auf die
Schüler und Lehrer der Schuleinrichtung zu nehmen. Dies betrifft
insbesondere eine umfassende Rücksichtnahme im Hinblick auf
Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Trockenbauarbeiten

ALLGEMEINES
Maßgebend für die Ausführung sind die VOB Teil C, Allgemeine Technische
Vertragsbedingungen für Bauleistungen (ATV), neueste Fassung, einschl.
aller sonstigen gewerkespezifischen einschlägigen Normen und
Vorschriften  (insbesondere auch Merkblätter - Bundesverband der
Gipsindustrie eV), behördlichen Erlasse und Gesetze.

Folgende DIN-Vorschriften werden in Ergänzung zu obigen Ausführungen
explizit benannt:

ATV DIN 18299 Allgemeine Regelungen für Bauarbeiten jeder Art
ATV DIN 18340 Trockenbauarbeiten
DIN 18168 Gipsplatten-Deckenbekleidungen und Unterdecken
DIN18180 Gipsplatten - Arten und Anwendungen
DIN 18181 Gipsplatten im Hochbau - Verarbeitung
DIN 18182 Zubehör für die Verarbeitung von Gipsplatten
DIN 18183 Trennwände und Vorsatzschalen aus Gipsplatten mit
Metallunterkonstruktion
DIN 4103 Nichttragende innere Trennwände
DIN 4102 Brandverhalten von Baustoffen und Bauteilen
DIN EN 13501 Klassifizierung von Bauprodukten und Bauarten zu ihrem
Brandverhalten
DIN EN 13162 Wärmedämmstoffe für Gebäude
DIN 18 202 Toleranzen im Hochbau
DIN 52 210 Luft- und Trittschalldämmung, Meßverfahren
DIN 18 032- 1: 2014-11, Sporthallen - Hallen und Räume für Sport und
Mehrzwecknutzung, Teil 1: Grundsätze für die Planung

Die Preise verstehen sich ohne Unterschied der Lage, der Höhe und der
Grundrissform falls in den Positionen nicht gesondert darauf hingewiesen
wird. Alle für die Durchführung der Arbeiten erforderlichen Hilfsmittel
und Gerüste sind in die Einheitspreise einzurechnen.

STOFFE UND BAUTEILE
Anzubietende Materialien sind entspr. den im Leistungsverzeichnis
vorgegebenen Qualitäten und Anforderungen bzw. Typen oder Fabrikate
anzubieten.

Die verwendeten Bauteile müssen ihrem Verwendungszweck entsprechend
dauerhaft und korrosionsgeschützt sein. Dies gilt insbesondere für
Unterkonstruktionen, Schienen und Profile.

AUSFÜHRUNG
Ständerwände und Unterdecken mit Beplankung aus Gipskarton- oder
Gipsfaserplatten sind oberflächenfertig auszuführen. Plattenstöße,
Schraubenköpfe und geschlossene Anschlussfugen sind so herzustellen,
dass sie nach der malermäßigen Endbehandlung auf Dauer nicht mehr
sichtbar sind.

Alle Oberflächen dieses Leistungsverzeichnisses sind mit Anforderung der
Qualitätsstufe 2 / Q 2 gemäß Merkblatt 2, für die Verarbeitung von
Gipsplatten nach DIN 18180 bzw. ÖNORM B 3410 in Verbindung mit DIN 18181
bzw. ÖNORM B 3415 der Industriegruppe Gipsplatten im Bundesverband der
Gips- und Gipsbauplattenindustrie e.V. auszuführen. Spachtelgrate sind
abzuschleifen.

Die Flächendämmung aus Mineralfaserdämmstoffplatten ist - sofern
erforderlich - mit geeignetem Kleber an die Stege der Wandständer und an
einer Verkleidungsseite punktweise zu befestigen. Auf eine exakte und
vollflächige Ausfachung der Wandflächen ist zu achten. Es dürfen keine
Schallbrücken entstehen.

Unterdecken sind anhand eines Verlegeplanes zu verlegen. Dabei sind alle
Einbauteile, wie z.B. Leuchten,  Vorhangschienen, Luftauslässe, usw.
sowie die Rohrführungspläne zu berücksichtigen. Ungeklärte Detailpunkte
sind vor Verlegebeginn mit dem Auftraggeber abzusprechen.

Anschlüsse der Decken an Wänden und Stützen sind so auszubilden, dass
alle an die Unterdecke gestellten Forderungen erhalten bleiben.

Dehnungsfugen an Wänden, sofern nicht anders beschrieben, sind im
Abstand von <15m anzuordnen.

Schleifarbeiten mit Schleifgeräten im Trockenverfahren sind
grundsätzlich mit Absaugung auszuführen.

Holzverbindungen sind grundsätzlich zu verschrauben.

Klammergeräte dürfen nur mit Druckbegrenzer verwendet werden.

Für alle im nachfolgenden Leistungsverzeichnis beschriebenen Leistungen
sind ausschließlich bauaufsichtlich zugelassene Befestigungsmittel zu
verwenden.

Beim Ein- und Ausbau von Mineralfaserdämmstoffen ist für eine gute
Durchlüftung der Räume zu sorgen. Beim Trennen ist keine Säge zu
verwenden. Dämmstoffe im Dachgeschoß müssen konvektionsdicht eingebaut
werden. Die Fugen, Fußpunkte und Knickpunkte sind mit selbstklebenden
und dampfdichten Fugenbändern abzukleben, falls nicht die Art oder Form
des Dämmstoffes die Luftdichtigkeit gewährleistet.

Die Stöße der Dampfsperren sind grundsätzlich entsprechend den
Herstellerangaben zu verkleben. Sämtliche Anschlüsse an raumbegrenzende
Bauteile sind winddicht auszuführen. Hierfür dürfen ausschließlich vom
Hersteller der Dampfbremse empfohlene Materialien eingesetzt werden.

Das montieren bzw. schließen von Unterdecken erfolgt zeitlich unabhängig
von den übrigen Arbeiten des Leistungsverzeichnisses. Eine entsprechende
Arbeitsunterbrechung ist einzukalkulieren mit den entsprechenden
Einheitspreisen des nachfolgenden LV's abschließend abgegolten.

## Zusätzlicher Text
Die vorhandene Trapezblecheindeckung als tragende Dachkontruktion des
gesamten Turnhallengebäudes weist eine asbesthaltige Bitumenbeschichtung
auf der Oberseite auf. Gemäß Stellungnahme des TÜV Süd und des
öffentlich bestellten und vereidigten Sachverständigen, Herrn Drik Voss,
kann diese Trapezblecheindeckung verbleiben.

Bei allen Befestigungen von Unterkonstruktionen, Wänden und Abhangdecken
in diesen Trapezblechen darf daher ausschließlich gemäß den Ausführungen
der Aktennotiz 01-2026 vom 06.07.2026 von Voss-Engineering, Herrn Dirk
Voss, gearbeitet werden. Diese liegt den Ausschreibungsunterlagen bei.

Demnach dürfen nur Fachfirmen bzw. entsprechend geschulte Mitarbeiter
mit Sachkundenachweis nach TRGS 519 (Anlage 4c) diese Arbeiten an den
Trapezblechen zur Befestigung von Unterkonstruktionen, Wänden und
Abhangdecken durchführen. Alle Mitarbeiter müssen dabei eine
vollständige PSA, mindestens einen den Arbeiten angepassten Einmalanzug
und eine Atemschutzmaske (H-Filter) tragen. Die Mitarbeitenden müssen
arbeitsmedizinisch untersucht und durch einen Sachkundigen unterwiesen
sein. Die Arbeiten sind bei der zuständigen Behörde fristgerecht
anzumelden.

Entsprechender Aufwand ist bei allen relevanten nach beschriebenen
Positionen des Leistungsverzeichnisses einzukalkulieren und mit diesen
abschließend abgegolten.

## Zusätzlicher Text
Mit Angebotsabgabe ist der Nachweis zu erbringen, dass der Bieter bzw.
die für die alle relevanten Arbeiten eingesetzten Nachunternehmer einen
Sachkundenachweis nach TRGS 519 Anlage 4c besitzen.

## Zusätzlicher Text
Die im nachfolgenden Leistungsverzeichnis beschriebenen Arbeiten sind in
mehreren nicht zusammenhängenden Abschnitten auszuführen. D.h. es ist
von mehreren längeren Unterbrechungen während der Leistungserbringung
auszugehen. Entsprechender Mehraufwand ist in allen nachfolgenden
Positionen zu berücksichtigen und mit diesen abschließend abgegolten.

## 308 Trockenbau
Datum: 29.08.26

### 1 Baustelleneinrichtung

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungscontainer
Ein notwendiger Bauleitungscontainer kann aufgrund der
beengten Platzverhältnisse nur in der absolut
notwendigen Größe auf der BE-Fläche aufgestellt werden.
Die vorgesehene Größe ist ein 10 FT-Container (LxB =
299 x 244 cm). Größere Container bis max. 20 FT nur
nach vorheriger Freigabe durch den AG. Der Container
muss stapelbar sein, einschließlich erforderlicher
Treppenanlage bis 1. OG, soweit erforderlich.

Lager-/Magazincontainer/Lagerfläche
Notwendige Lager- /Magazincontainer können aufgrund der
beengten Platzverhältnisse nur gemäß entsprechend
freier Flächen innerhalb der BE-Fläche zugewiesen
werden.

Aufenthaltsräume/Sanitärräume
Aufgrund des durchlaufenden Schulbetriebs auch während
der Bau- und Sanierungsarbeiten, können im genutzten
Schulgebäude keine Aufenthaltsflächen zur Verfügung
gestellt werden.

Die Baustelleneinrichtungsfläche ist parallel dazu auch
sehr begrenzt. Bauseits werden daher ein
Aufenthaltscontainer, sowie ein Sanitärcontainer
(Waschen, Duschen, Toilette) zur gemeinsamen Benutzung
durch alle Gewerke zur Verfügung gestellt.

Die Baustelleneinrichtungsfläche ist nur zum
Tagesaufenthalt vorgesehen. Schlafgelegenheiten, sowie
Übernachtungscontainer, sind auf der BE-Fläche, sowie
auf dem Schulgelände nicht zulässig.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste für die
Montage von allen im nachfolgenden LV beschriebenen
Leistungen, welche zusätzlich zu den bauseitigen
Gerüsten (Fassadenaußenseite) benötigt werden,
einschließlich deren arbeitstäglicher Kontrolle;
insbesondere alle Hilfsgerüste im Gebäude zur Montage
der Wandverkleidungen in der Turnhalle. Die Gerüste zur
Montage der Abhangdecken in der Turnhalle sind jedoch
als separate Position im LV zusätzlich beschrieben.
- Vorrichtungen, Hebezeuge, Gerüste, Bühnen, etc. zum
Ein- und Ausbringen der Materialien, Bauteile und
Konstruktionen in das Gebäude / auf das Fassadengerüst,
sowie zum Verteilen in allen Geschossen vor Ort;
- Lager- und Aufenthaltscontainer, soweit erforderlich;
- Erstellen eines Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet.

Die Baustelleneinrichtung wird jeweils einmal für jede
zeitlich und örtlich zusammenhängende Maßnahme
vergütet.
Menge: 1,000 psch

**1.2 Schutzabdeckung, Fenster/Türen/Einbauten, PE-Folie**
Staubdichte Schutzabdeckung für schutzbedürftige
Flächen herstellen, Abdeckung aus PE-Folie. Befestigung
der Abdeckung durch scharfkantiges und fluchtendes
Abkleben, Klebeband nicht fleckend, nicht abfärbend und
rückstandsfrei zu entfernen.
Ausführung insbesondere an Fenstern, Türen,
Sichtholzflächen, sonstigen oberflächenfertigen
Bauteilen.

Die Leistung beinhaltet die Lieferung, Vorhaltung und
Unterhaltung, sowie Abbruch und Entsorgung aller
Materialien nach Beendigung der Arbeiten.
Menge: 200,000 m2

**1.3 Schutzmaßnahmen längsorientierte Einbauten, bis 50 cm**
Schützen von Decken und oberflächenfertigen linearen
Einbauten und Einrichtungsgegenständen während der
Sanierungsarbeiten durch abkleben mit geeigneter Folie,
nicht fleckend und nicht abfärbend, Anschlüsse und
Stöße gerade fluchtend abgeklebt.

Abdeckbreite: bis zu ca. 50 cm

Die Leistung beinhaltet die Lieferung, Vorhaltung und
Unterhaltung, sowie Abbruch und Entsorgung aller
Materialien nach Beendigung der Arbeiten.
Die Vergütung erfolgt nach laufendem Meter abgeklebtem
Bauteil oder Einbauteil, jedoch ausschließlich, soweit
es sich um besondere Leistungen gemäß DIN 18363
handelt.
Menge: 150,000 m

**1.4 Schutzmaßnahmen längsorientierte Einbauten, >50 bis 100 cm**
Schützen von Decken und oberflächenfertigen linearen
Einbauten und Einrichtungsgegenständen während der
Sanierungsarbeiten durch abkleben mit geeigneter Folie,
nicht fleckend und nicht abfärbend, Anschlüsse und
Stöße gerade fluchtend abgeklebt.

Abdeckbreite: > 50 bis 100 cm

Die Leistung beinhaltet die Lieferung, Vorhaltung und
Unterhaltung, sowie Abbruch und Entsorgung aller
Materialien nach Beendigung der Arbeiten.
Die Vergütung erfolgt nach laufendem Meter abgeklebtem
Bauteil oder Einbauteil, jedoch ausschließlich, soweit
es sich um besondere Leistungen gemäß DIN 18363
handelt.
Menge: 150,000 m

**1.5 Schutzmaßnahmen Klebeband, > 30 bis 50 mm**
Schützen der Sockel von fertigen Bodenbelägen, und
sonstigen linienförmigen Bauteilen vor Verschmutzung
und Beschädigung durch abkleben mit geeignetem
Klebeband nach Wahl des AN, nicht fleckend und nicht
abfärbend, Anschlüsse und Stöße gerade fluchtend
abgeklebt.
Ausführung als Schutz vor Farbauftrag im Zuge der
Anstricharbeiten anschließender Wände oder
Lackoberflächen

Abdeckbreite Klebeband: > 30 bis = 50 mm

Sockelarten, z.B:
- Teppichstellsockel (Kugelgarn)
- Polymerbelag-Stellsockel
- Fliesensockel
- Holzsockelleisten (Eiche natur, lackiert)

Die Leistung beinhaltet die Lieferung und Vorhaltung
aller Materialien nach Aufforderung durch die
Bauleitung, sowie abbauen, abfahren und Entsorgen nach
Abschluss der Arbeiten.

Die Vergütung erfolgt pro laufendem Meter abgeklebtem
Bauteil bzw. Einbauteil.
Menge: 200,000 m

**1.6 Fahrbares Arbeitsgerüst/-plattform, bis 7,0 m Arbeitshöhe**
Fahrbares Arbeitsgerüst bzw. Arbeitsplattform nach Wahl
des AN, DIN 4422, Lastklasse 3,
gleichmäßig verteilte Verkehrslast 2,00 kN/m²,
Arbeitshöhe: bis 7,0 m
Abrechnung pro Arbeitswoche.

Das Arbeitsgerüst bzw. die Arbeitsplattform dient für
die Montage der Holz-Unterkonstruktion sowie der
Abhangdecke in der Turnhalle. Die höchste zu
bearbeitende Stelle ist damit die Unterkante
(Tiefsicke) der Trapezblecheindeckung (Dach) der
Turnhalle.

Das umsetzten des Fahrgerüstes, soweit dies aufgrund
der in der Halle vorhandenen Stahlbetonbinder (Achsen
K, M, N und P) notwendig wäre, ist im Einheitspreis zu
berücksichtigen und wird nicht gesondert vergütet.
Menge: 3,000 Wo

**1.7 Auf-/Ababu Arbeitsgerüst/-plattform, bis 7,0 m Arbeitshöhe**
Vergütung für den kompletten Ab- und Wiederaufbau des
vor beschriebenen fahrbaren Arbeitsgerüst bzw. der
Arbeitsplattform, soweit die Arbeiten des AN
unterbrochen werden müssen und das Gerüst nicht in der
Halle aufgebaut verbleiben kann.
Menge: 2,000 St

**1.8 Erstellen einer Dokumentation**
Erstellung und Übergabe der Dokumentation gemäß
"Zusätzlichen Technischen Vertragsbedingungen, 7.
Dokumentation"

Insbesondere beinhaltet dies:
- Inhaltsverzeichnis mit Unterteilung in Kapitel/Ordner
- Fachunternehmererklärung
- Fachbauleitererklärung
- Errichtererklärungen
- Produkt- und Sicherheitsdatenblätter für alle
verwendeten Materialien
- Werkstatt-/Konstruktionspläne
- Montage-/Einbauanleitungen
- Wartungsunterlagen
- Reinigungs- und Pflegehinweise
- Übereinstimmungserklärungen für alle Produkte mit
Verwendbarkeitsnachweis / ETA gemäß Muster des
Herstellers bzw. der Zulassungsunterlagen über den
Einbau der Produkte gemäß Verwendbarkeitsnachweis / ETA
(Erklärung der übereinstimmenden Ausführung)
- Verwendbarkeitsnachweise (allgemeines
bauaufsichtliches Prüfzeugnis, allgemeine
bauaufsichtliche Zulassung; Bauartgenehmigungen,
Zulassung im Einzelfall, europäische technische
Zulassung (ETA), etc.)
- Leistungserklärungen (DoP) für Bauteile und
Konstruktionen mit CE-Kennzeichnung gemäß
entsprechender harmonisierter Norm oder europäischer
technischer Bewertung
- Errichterbescheinigungen über nicht wesentliche
Abweichungen, sowie zugehörige Unterlagen des
Herstellers
- Planunterlagen auf Basis der Werkplanung, in der
sämtliche Bauteile, Konstruktionen und Bauarten
eindeutig und lagegenau eingezeichnet sind, für welche
Verwendbarkeitsnachweise und Zulassungen in
brandschutztechnischer Hinsicht gefordert sind. Maßstab
1:50.

Die Unterlagen sind einfach digital auf Stick bzw. per
Download-Link abzugeben.

Hinweis: die Übergabe der vollständigen Dokumentation
gilt als Abnahmevoraussetzung, eine Nichtvorlage als
wesentlicher Mangel an der Leistung.
Menge: 1,000 St

### 2 GK-Plattendecken, glatt

**2.1 GK-Unterdecke, 1 x 12,5 mm, GKB**
Unterdecke gem. DIN 18168-1, Metall-UK
Einschließlich Ausbildung aller Außen-/Innenecken,
umlaufender Anschlüsse an Wände/angrenzende Bauteile.

Beplankung: einlagig, GKB, 1 x 12,5 mm,
Profile: Grund-/Tragprofile CD 2x 60 x 27 gemäß DIN
18182-1
Abhänger: Schnellabhänger
Befestigungsmittel: zugelassene Verbindungsmittel,
geschraubt
Anschlüsse: umlaufend gespachtelt mit Trennstreifen
hinterlegt
Höhe UK Rohdecke: bis 3,0 m
Abhängehöhe UK Decke: bis 45 cm,
Befestigungsuntergrund: Holz-Dreischichtplatte, 27 mm

Einbauort: Nebenräume im Vorbau

Angeb. Fabrikat:

.......................................................
.............
(vom Bieter auszufüllen)
Menge: 100,000 m2

**2.2 GK-Unterdecke, EI 30 b, GKF 2 x 12,5 mm**
Unterdecke gem. DIN 18168-1, Metall-UK
Einschließlich Ausbildung aller Außen-/Innenecken,
umlaufender Anschlüsse an Wände/angrenzende Bauteile.

Feuerwiderstandsklasse: DIN EN 13501-2: EI 30 b bzw.
DIN 4102-2: F30 von unten und von oben, feuerhemmend
Bewertetes Schalldämmmaß DIN 4109 RwR: ohne Anforderung
Beplankung: zweilagig, GKF, 2 x 12,5 mm,
Profile: Grund-/Tragprofile CD 2x 60 x 27 gemäß DIN
18182-1
Abhänger: Schnellabhänger
Befestigungsmittel: zugelassene Verbindungsmittel,
geschraubt
Dämmstoff: Mineralwolle nach DIN EN 13162, Dicke 40 mm
Brandverhalten nach DIN EN 13501-1: A1
Anschlüsse: gemäß Brandschutzanforderung
Höhe UK Rohdecke: bis 3,20 m
Abhängehöhe: bis ca. 45cm,
Befestigungsuntergrund: Holz-Dreischichtplatte, 27 mm

Einbauort: Brennraum im Vorbau

Angeb. Fabrikat:

.......................................................
.............
(vom Bieter auszufüllen)
Menge: 13,000 m2

**2.3 Zulage GK-Unterdecke, GKBI 1x12,5 mm**
Zulage für vor beschriebene
DG-Bekleidung/GK-Unterdecke:
Beplankung mit imprägnierten Platten: GKBI 1x12,5 mm

Örtlichkeit: Duschen D + H
Menge: 20,000 m2

**2.4 Zulage GK-Unterdecke, Kleinflächen < 5,0 m²**
Zulage für die Ausführung der vor beschriebenen
GK-Unterdecke in Kleinflächen < 5,0 m² als
Aufpreisposition.
Abrechnung nach m².
Menge: 10,000 m2

### 3 GK-Plattendecke, Akustik

**3.1 GK-Akustik-Plattendecke, Quadratlochung 12/25 Q**
Deckenbekleidung/Unterdecke gem. DIN 18168-1, Metall-UK
Einschließlich Ausbildung aller Aussen-/Innenecken,
Kehlen und umlaufender Anschlüsse/Verfugungen an
Wände/angrenzende Bauteile.

Baustoffklasse: A2-s1, d0 bzw. mind. B-s1-d0 nach DIN
EN 13501-1
Befestigungsuntergrund: oberseitig Asbest-beschichtete
Trapezblechdeckung
Befestigungsort: Tiefsicke
Beplankung: ein- oder zweilagig, 1 oder 2 x 12,5 mm je
nach Vorgabe Hersteller zur Erreichung der
Ballwurfsicherheit, Akustikplatte, Werkstoff nach Wahl
das AN, Gipskartonplatte, Gipsfaserplatte,
Zementfaserplatte oder Holzwerkstoff, Oberfläche
geschliffen für bauseitige Beschichtung durch das
Gewerk Maler
Anforderung Gesamtkonstruktion: ballwurfsicher gemäß
DIN 18032-3
Gerade Rundlochung 12/25 mm, Lochanteil: ca. 18,1 %
NRC: mind. 0,70 (inkl. Dämmung, in separater Position
vergütet)
vlieskaschierte Rückseite, schwarz,
Ausführung der Fugen: gespachtelt
Profile: Grund-/Tragprofile CD 2x 60 x 27 gemäß DIN
18182-1 bzw. nach Erfordernis der angebotenen
Beplankung
Abhänger: Schnellabhänger bzw. nach Erfordernis des
angebotenen Deckensystms
Befestigungsmittel: zugelassene Schrauben für
Trapezblech
Abhängehöhe UK Decke: bis ca. 100 cm,
Einbauhöhe: ca. 5,60 m über OK FFB bzw. 5,75 m über OK
Rohdecke
Anschlüsse: umlaufend elastisch

Einbauort: Turnhalle

Angeb. Fabrikat:

.......................................................
.............
(vom Bieter auszufüllen)
Menge: 410,000 m2

**3.2 Zulage Akustik-Plattendecke, Randfries, gerade, = 15 < 30 cm**
Zulage für die vor beschriebene Akustik-Plattendecke,
für Herstellen eines fluchtenden Randfrieses,
einschließlich erforderlicher Unterkonstruktion,
Verstärkungen und zugelassener Befestigungsmittel.
Breite Randfries: = 15 < 30 cm
Ausführung: gerade
Oberfläche: glatt gespachtelt
Scharf beschnittener Übergang zu Akustik-Plattendecke,
niveaugleich gespachtelt
Ausführungsort: entlang der Seitenwände und der
Stahlbeton-Deckenbinder
Menge: 210,000 m

**3.3 Zulage Akustik-Plattendecke, Randfries, gerade, = 30 < 45 cm**
Zulage für die vor beschriebene Akustik-Plattendecke,
für Herstellen eines fluchtenden Randfrieses,
einschließlich erforderlicher Unterkonstruktion,
Verstärkungen und zugelassener Befestigungsmittel.
Breite Randfries: = 30 < 45 cm
Ausführung: gerade
Oberfläche: glatt gespachtelt
Scharf beschnittener Übergang zu Akustik-Plattendecke,
niveaugleich gespachtelt
Ausführungsort: entlang der Seitenwände und der
Stahlbeton-Deckenbinder
Menge: 55,000 m

**3.4 Zulage Akustik-Plattendecke, Randfries, = 15 < 30 cm, < 1 m**
Zulage für vor beschriebene Akustik-Plattendecke, für
Herstellen eines fluchtenden Randfrieses,
einschließlich erforderlicher Unterkonstruktion,
Verstärkungen und zugelassener Befestigungsmittel.
Breite Randfries: = 15 < 30 cm
Länge: < 1,0 m
Ausführung: gerade
Oberfläche: glatt gespachtelt
Scharf beschnittener Übergang zu Akustik-Plattendecke,
niveaugleich gespachtelt
Ausführungsort: entlang der Seitenwände
Menge: 2,000 St

### 4 Zulagen / Sonstiges GK- und Akustik-Plattendecken

**4.1 Dreischichtplatte, 27 mm**
Einbau einer flächigen Holzwerkstoffplatte als
Montage-Unterkonstruktion für Abhangdecken und
haustechnische Installationen an die vorhandene,
oberseitig Asbest-beschichtete Trapezblechdeckung der
Dachkonstruktion.
Ausführung nach technischer Erfordernis, einschließlich
sämtlicher Befestigugnsmittel.
Einschließlich Ausbildung aller Aussen-/Innenecken,
Kehlen und umlaufender Anschlüsse/Verfugungen an
Wände/angrenzende Bauteile.
Material: Holz-Dreischichtplatte, 27 mm, bzw.
OSB/3-Platte, 25 mm
Befestigung: Direktbefestigung an UK Tiefsicke
Trapezblech

Örtlichkeit: Vorbau (Nebenräume)
Menge: 310,000 m2

**4.2 Dreischichtplatte, 27 mm, 100 cm breit**
Einbau einer Holzwerkstoffplatte als
Montage-Unterkonstruktion für Abhangdecken und
haustechnische Installationen an die vorhandene,
oberseitig Asbest-beschichtete Trapezblechdeckung der
Dachkonstruktion.
Ausführung nach technischer Erfordernis, einschließlich
sämtlicher Befestigugnsmittel.
Material: Holz-Dreischichtplatte, 27 mm, bzw.
OSB/3-Platte, 25 mm
Befestigung: Direktbefestigung an UK Tiefsicke
Trapezblech
Deckbreite: 100 cm
Einbauhöhe: ca. 5,60 m über OK FFB bzw. 5,75 m über OK
Rohdecke

Örtlichkeit: Turnhalle
Menge: 30,500 m

**4.3 Dreischichtplatte, 27 mm, 50 cm breit**
Einbau einer flächigen Holzwerkstoffplatte als
Montage-Unterkonstruktion für Abhangdecken und
haustechnische Installationen an die vorhandene,
oberseitig Asbest-beschichtete Trapezblechdeckung der
Dachkonstruktion.
Ausführung nach technischer Erfordernis, einschließlich
sämtlicher Befestigugnsmittel.
Material: Holz-Dreischichtplatte, 27 mm, bzw.
OSB/3-Platte, 25 mm
Befestigung: Direktbefestigung an UK Tiefsicke
Trapezblech
Deckbreite: 50 cm
Einbauhöhe: ca. 5,60 m über OK FFB bzw. 5,75 m über OK
Rohdecke

Örtlichkeit: Turnhalle
Menge: 22,500 m

**4.4 Zulage druckstabile Abhängung, bis 45 cm**
Zulage für die Ausführung der vor beschriebenen
Platten- und Akustik-Unterdecken mit einer
druckstabilen Abhängung in Form von Nonius-Abhängern
inkl. bauaufsichtlich zugelassener Befestigungsmittel.
Abhanghöhe: bis 45 cm
Menge: 113,000 m2

**4.5 Zulage druckstabile Abhängung, 85 bis 100 cm**
Zulage für die Ausführung der vor beschriebenen
Akustik-Unterdecken mit einer druckstabilen Abhängung
in Form von Nonius-Abhängern inkl. bauaufsichtlich
zugelassener Befestigungsmittel.
Abhanghöhe: über 85 bis 100 cm
Menge: 410,000 m2

**4.6 Zulage GK-Unterdecke, Deckenversprung, = 15 cm**
Zulage für die vor beschriebene GK-Unterdecke, für
Herstellen von fluchtenden Deckenversprüngen,
einschließlich erforderlicher Unterkonstruktion,
Verstärkungen und zugelassener Befestigungsmittel.
Ausführung örtlich hergestellt oder als Fertigteil nach
Wahl des AN als L-Winkel
Kante: 90°, scharfkantig
Höhe senkrechter Deckenversprung: = 15 cm
Menge: 6,000 m

**4.7 Zulage Weitspannträger bis 1,5 m**
Zulage zu vor beschriebenen GK-Unterdecken für das
montieren von Weitspannträgern, bei Auswechslungen,
z.B. aufgrund von breiten Lüftungskanälen, o.ä..
Ausführung als verstärkte Profile mit zusätzlichen
Abhängern in verstärkter Ausführung, einschließlich
Befestigungsmitteln.
Dimensionierung durch den AN
Spannweite: bis 1,5 m
Abrechnung nach Stück Weitspannträger
Menge: 2,000 St

**4.8 Zulage Weitspannträger über 1,5 bis 2,0 m**
Zulage zu vor beschriebenen GK-Unterdecken für das
montieren von Weitspannträgern, wie vor beschrieben,
jedoch

Spannweite: über 1,5 bis 2,0 m
Menge: 5,000 St

**4.9 Zulage Weitspannträger über 2,0 bis 5,0 m**
Zulage zu vor beschriebenen GK-Unterdecken für das
montieren von Weitspannträgern, wie vor beschrieben,
jedoch

Spannweite: über 2,0 bis 5,0 m
Abrechnung nach Metern verbauter Weitspannträger
Menge: 10,000 m

**4.10 Zulage Mineralwolle 80 mm, A1, 30 cm**
Zulage zu vor beschriebenen Randfriesen aus GK-Platten
für die Hinterlegung mit akustisch wirksamer
Mineralwolle:
Anwendungskurzzeichen nach DIN 4108-10: DI-zk
Dämmstoff: Mineralwolle nach DIN EN 13162,
Dicke 80 mm, Ausführung in max. 2 Lagen
Brandverhalten: A1
Wärmeleitfähigkeit: 0,035

Örtlichkeit: Turnhalle, Randfries Akustikdecke
Menge: 205,000 m

**4.11 Aussparungen für Einzel-/Doppelkabeldurchführung**
Aussparungen an den vor beschriebenen Unterdecken/
Bekleidungen herstellen,
Öffnung für Einzel- oder Doppelkabel
Ausführung: rund / oval
Durchmesser: bis ca. 15 mm
Anordnung der Öffnung gemäß
Ausführungsplan/Deckenspiegel.

Einschließlich einspachteln der Elektroleitungen nach
Einbau durch das Gewerk ELT.
Menge: 50,000 St

**4.12 Rundloch-Bohrung herstellen, > 5 = 100 mm**
Bohrungen mit kreisförmigem Durchmesser an den vor
beschriebenen Unterdecken/ Bekleidungen herstellen,
einschließlich allen erforderlichen Anpassungsarbeiten
an Platte und Unterkonstruktion. Erforderliche
zusätzliche Abhänger werden mit separater Position
vergütet.
Aussparung für runde Einbauteile/Durchdringungen wie
z.B. Lautsprecher, Lüftungsauslässe,
Rohrdurchführungen/Abhänger haustechnischer
Installationen
Durchmesser Aussparung: d = > 5 = 100 mm
Menge: 10,000 St

**4.13 Rundloch-Bohrung herstellen, > 100 = 200 mm**
Bohrungen mit kreisförmigem Durchmesser an den vor
beschriebenen Unterdecken/ Bekleidungen herstellen, wie
vor beschrieben, jedoch
Durchmesser Aussparung: > 100 = 200 mm
Menge: 30,000 St

**4.14 Rundloch-Bohrung herstellen, > 200 = 300 mm**
Bohrungen mit kreisförmigem Durchmesser an den vor
beschriebenen Unterdecken/ Bekleidungen herstellen, wie
vor beschrieben, jedoch
Durchmesser Aussparung: > 200 = 300 mm
Menge: 40,000 St

**4.15 Aussparungen bis 100 cm2 herstellen**
Öffnungen/Aussparungen an den vor beschriebenen
Unterdecken/ Bekleidungen herstellen,
Fläche bis 100 cm2,
Ausführung: eckig
Ausschnitte zum Einbau von Leuchten, Strahlern,
Lautsprechern, Lüftungsventile, etc..
Einschließlich Anpassung der Unterkonstruktion.
Anordnung der Deckenausschnitte gemäß
Ausführungsplan/Deckenspiegel.
Menge: 5,000 St

**4.16 Aussparungen über 100 bis 250 cm2 herstellen**
Öffnungen/Aussparungen an den vor beschriebenen
Unterdecken/ Bekleidungen wie vor beschrieben, jedoch
Fläche über 100 bis 250 cm2,
Menge: 5,000 St

**4.17 Aussparungen über 250 bis 500 cm2 herstellen**
Öffnungen/Aussparungen an den vor beschriebenen
Unterdecken/ Bekleidungen wie vor beschrieben, jedoch
Fläche über 250 bis 500 cm2
Menge: 3,000 St

**4.18 Aussparungen über 500 bis 1000 cm2 herstellen**
Öffnungen/Aussparungen an den vor beschriebenen
Unterdecken/ Bekleidungen wie vor beschrieben, jedoch
Ausschnittsfläche über 500 bis 1000 cm2.
Menge: 2,000 St

**4.19 Aussparungen über 1000 bis 5000 cm2 herstellen**
Öffnungen/Aussparungen an den vor beschriebenen
Unterdecken/ Bekleidungen wie vor beschrieben, jedoch
Ausschnittsfläche über 1000 bis 5000 cm2.
Menge: 1,000 St

**4.20 Aussparungen bis 100 cm2 schließen**
Schließen vor beschriebener runder oder eckiger
Öffnungen/Aussparungen nach Einbau haustechnischer
Installationen, einschließlich Anpassen an die
Installationen, anspachteln, sowie Anschluss mit
dauerplastischer Verfugung (Acryl).

Aussparungsgröße bis 100 cm2
Menge: 2,000 St

**4.21 Aussparungen über 100 bis 250 cm2 schließen**
Schließen vor beschriebener runder oder eckiger
Öffnungen/Aussparungen wie vor beschrieben, jedoch

Aussparungsgröße über 100 bis 250 cm2
Menge: 2,000 St

**4.22 Aussparungen über 250 bis 500 cm2 schließen**
Schließen vor beschriebener runder oder eckiger
Öffnungen/Aussparungen wie vor beschrieben, jedoch

Aussparungsgröße über 250 bis 500 cm2
Menge: 1,000 St

**4.23 Aussparungen über 500 bis 1000 cm2 schließen**
Schließen vor beschriebener runder oder eckiger
Öffnungen/Aussparungen wie vor beschrieben, jedoch

Aussparungsgröße über 500 bis 1000 cm2
Menge: 1,000 St

**4.24 Aussparungen über 1000 bis 5000 cm2 schließen**
Schließen vor beschriebener runder oder eckiger
Öffnungen/Aussparungen wie vor beschrieben, jedoch

Aussparungsgröße über 1000 bis 5000 cm2
Menge: 1,000 St

**4.25 Aussparungen Akustik-Plattendecke bis 250 cm2 herstellen**
Öffnungen/Aussparungen an den vor beschriebenen
Akustik-Plattendecken bei Neu-oder Bestandsdecken
herstellen,
Fläche bis 250 cm2,
Ausführung: eckig
Öffnungen für Arbeiten in der Unterdecke
Anordnung der Deckenausschnitte gemäß
Ausführungsplan/Deckenspiegel bzw. Angabe vor Ort.
Menge: 10,000 St

**4.26 Aussparungen Akustik-Plattendecke 250 bis 500 cm2 herstellen**
Öffnungen/Aussparungen an den vor beschriebenen
Akustik-Plattendecken bei Neu-oder Bestandsdecken
herstellen, wie vor beschrieben, jedoch
Fläche über 250 bis 500 cm2
Menge: 10,000 St

**4.27 Aussparungen Akustik-Plattendecke 500 bis 1000 cm2 herstellen**
Öffnungen/Aussparungen an den vor beschriebenen
Akustik-Plattendecken bei Neu-oder Bestandsdecken
herstellen, wie vor beschrieben, jedoch
Ausschnittsfläche über 500 bis 1000 cm2.
Menge: 15,000 St

**4.28 Aussparungen Akustik-Plattendecke 1000 bis 5000 cm2 herstellen**
Öffnungen/Aussparungen an den vor beschriebenen
Akustik-Plattendecken bei Neu-oder Bestandsdecken
herstellen, wie vor beschrieben, jedoch
Ausschnittsfläche über 1000 bis 5000 cm2.
Menge: 28,000 St

**4.29 Aussparungen Akustik-Plattendecke 5000 bis 10000 cm2 herstellen**
Öffnungen/Aussparungen an den vor beschriebenen
Akustik-Plattendecken bei Neu-oder Bestandsdecken
herstellen, wie vor beschrieben, jedoch
Ausschnittsfläche über 5000 bis 10000 cm2.
Menge: 3,000 St

**4.30 Aussparungen Akustik-Plattendecke bis 250 cm2 schließen**
Schließen vor beschriebener eckiger
Öffnungen/Aussparungen nach Einbau haustechnischer
Installationen, einschließlich Anpassen und anspachteln
an die Bestandsdecke, so dass die Lochung der
Bestandsdecke sowie des neu eingebauten Deckenstücks
exakt fluchten. Die Lochung darf nicht überspachtelt
werden.

Aussparungsgröße bis 250 cm2
Menge: 5,000 St

**4.31 Aussparungen Akustik-Plattendecke über 250 bis 500 cm2 schließen**
Schließen vor beschriebener eckiger
Öffnungen/Aussparungen wie vor beschrieben, jedoch

Aussparungsgröße über 250 bis 500 cm2
Menge: 5,000 St

**4.32 Aussparungen Akustik-Plattendecke über 500 bis 1000 cm2 schließen**
Schließen vor beschriebener eckiger
Öffnungen/Aussparungen wie vor beschrieben, jedoch

Aussparungsgröße über 500 bis 1000 cm2
Menge: 3,000 St

**4.33 Aussparungen Akustik-Plattendecke über 1000 bis 5000 cm2 schließen**
Schließen vor beschriebener eckiger
Öffnungen/Aussparungen wie vor beschrieben, jedoch

Aussparungsgröße über 1000 bis 5000 cm2
Menge: 2,000 St

**4.34 Aussparungen Akustik-Plattendecke über 5000 bis 10000 cm2 schließen**
Schließen vor beschriebener eckiger
Öffnungen/Aussparungen wie vor beschrieben, jedoch

Aussparungsgröße über 5000 bis 10000 cm2 (1 m²)
Menge: 1,000 St

**4.35 Deckenrevisionsklappen 200 x 200 mm, GKB**
Revisionklappe für abgehängte Unterdecke inkl.
zusätzlicher Unterkonstruktion/Auswechslung, in vor
beschriebene Unterdecken bzw. in Bestandsdecken
einbauen.
Einschließlich herstellen notwendiger Deckenöffnung und
anarbeiten Decke an Revisionsklappe.

Beplankungsstärke Unterdecke: 12,5/15 mm
Material Rahmen: Aluminum
Füllung: Hartgipsplatte, 1 x12,5 mm, imprägniert
Verschluss- und Schaniersystem nicht sichtbar
Druckverschluss mit Fangvorrichtung beim öffnen
Abmessungen: 200 x 200 mm
Einbauhöhe: bis 3,5 m

Richtfabrikat Knauf  AluTop Revo Decke oder glw.
Angeb. Fabrikat:

.......................................................
.............
(vom Bieter auszufüllen)
Menge: 5,000 St

**4.36 Deckenrevisionsklappen 300 x 300 mm, GKB**
Revisionklappe für abgehängte Unterdecke inkl.
zusätzlicher Unterkonstruktion/Auswechslung, in vor
beschriebene Unterdecken bzw. in Bestandsdecken
einbauen.
Einschließlich herstellen notwendiger Deckenöffnung und
anarbeiten Decke an Revisionsklappe.

Beplankungsstärke Unterdecke: 12,5/15 mm
Material Rahmen: Aluminum
Füllung: Hartgipsplatte, 1 x12,5 mm, imprägniert
Verschluss- und Schaniersystem nicht sichtbar
Druckverschluss mit Fangvorrichtung beim öffnen
Abmessungen: 300 x 300 mm
Einbauhöhe: bis 3,5 m

Richtfabrikat Knauf  AluTop Revo Decke oder glw.
Angeb. Fabrikat:

.......................................................
.............
(vom Bieter auszufüllen)
Menge: 10,000 St

**4.37 Deckenrevisionsklappen 400 x 400 mm, GKB**
Revisionklappe für abgehängte Unterdecke inkl.
zusätzlicher Unterkonstruktion/Auswechslung, in vor
beschriebene Unterdecken bzw. in Bestandsdecken
einbauen.
Einschließlich herstellen notwendiger Deckenöffnung und
anarbeiten Decke an Revisionsklappe.

Beplankungsstärke Unterdecke: 12,5/15 mm
Material Rahmen: Aluminum
Füllung: Hartgipsplatte, 1 x12,5 mm, imprägniert
Verschluss- und Schaniersystem nicht sichtbar
Druckverschluss mit Fangvorrichtung beim öffnen
Abmessungen: 400 x 400 mm
Einbauhöhe: bis 3,5 m

Richtfabrikat Knauf  AluTop Revo Decke oder glw.
Angeb. Fabrikat:

.......................................................
.............
(vom Bieter auszufüllen)
Menge: 5,000 St

**4.38 Deckenrevisionsklappen 600 x 600 mm, GKB**
Revisionklappe für abgehängte Unterdecke inkl.
zusätzlicher Unterkonstruktion/Auswechslung, in vor
beschriebene Unterdecken bzw. in Bestandsdecken
einbauen.
Einschließlich herstellen notwendiger Deckenöffnung und
anarbeiten Decke an Revisionsklappe.

Beplankungsstärke Unterdecke: 12,5/15 mm
Material Rahmen: Aluminum
Füllung: Hartgipsplatte, 1 x12,5 mm, imprägniert
Verschluss- und Schaniersystem nicht sichtbar
Druckverschluss mit Fangvorrichtung beim öffnen
Abmessungen: 600 x 600 mm
Einbauhöhe: bis 3,5 m

Richtfabrikat Knauf  AluTop Revo Decke oder glw.
Angeb. Fabrikat:

.......................................................
.............
(vom Bieter auszufüllen)
Menge: 1,000 St

**4.39 Deckenrevisionsklappen 200 x 200 mm, GKB, Akustik**
Revisionklappe für abgehängte Unterdecke inkl.
zusätzlicher Unterkonstruktion/Auswechslung, in vor
beschriebene Unterdecken bzw. in Bestandsdecken
einbauen.
Einschließlich herstellen notwendiger Deckenöffnung und
anarbeiten Decke an Revisionsklappe.

Beplankungsstärke Unterdecke: 12,5/15 mm
Beplankungsart Unterdecke: GKB mit Quadratlochung 12/25
Q
Material Rahmen Klappe: Aluminum
Füllung Klappe: GKB mit Akustik-Lochung 8/15/20 R
Verschluss- und Schaniersystem nicht sichtbar
Druckverschluss mit Fangvorrichtung beim öffnen
Abmessungen: 200 x 200 mm
Einbauhöhe: bis 5,7 m ü. FFB

Richtfabrikat Knauf  AluTop Revo Decke oder glw.
Angeb. Fabrikat:

.......................................................
.............
(vom Bieter auszufüllen)
Menge: 1,000 St

**4.40 Deckenrevisionsklappen 300 x 300 mm, GKB, Akustik**
Revisionklappe für abgehängte Unterdecke inkl.
zusätzlicher Unterkonstruktion/Auswechslung, in vor
beschriebene Unterdecken bzw. in Bestandsdecken
einbauen.
Einschließlich herstellen notwendiger Deckenöffnung und
anarbeiten Decke an Revisionsklappe.

Beplankungsstärke Unterdecke: 12,5/15 mm
Beplankungsart Unterdecke: GKB mit Quadratlochung 12/25
Q
Material Rahmen Klappe: Aluminum
Füllung Klappe: GKB mit Akustik-Lochung 8/15/20 R
Verschluss- und Schaniersystem nicht sichtbar
Druckverschluss mit Fangvorrichtung beim öffnen
Abmessungen: 300 x 300 mm
Einbauhöhe: bis 5,7 m ü. FFB

Richtfabrikat Knauf  AluTop Revo Decke oder glw.
Angeb. Fabrikat:

.......................................................
.............
(vom Bieter auszufüllen)
Menge: 5,000 St

**4.41 Deckenrevisionsklappen 400 x 400 mm, GKB, Akustik**
Revisionklappe für abgehängte Unterdecke inkl.
zusätzlicher Unterkonstruktion/Auswechslung, in vor
beschriebene Unterdecken bzw. in Bestandsdecken
einbauen.
Einschließlich herstellen notwendiger Deckenöffnung und
anarbeiten Decke an Revisionsklappe.

Beplankungsstärke Unterdecke: 12,5/15 mm
Beplankungsart Unterdecke: GKB mit Quadratlochung 12/25
Q
Material Rahmen Klappe: Aluminum
Füllung Klappe: GKB mit Akustik-Lochung 8/15/20 R
Verschluss- und Schaniersystem nicht sichtbar
Druckverschluss mit Fangvorrichtung beim öffnen
Abmessungen: 400 x 400 mm
Einbauhöhe: bis 5,7 m ü. FFB

Richtfabrikat Knauf  AluTop Revo Decke oder glw.
Angeb. Fabrikat:

.......................................................
.............
(vom Bieter auszufüllen)
Menge: 5,000 St

**4.42 Deckenrevisionsklappen 600 x 600 mm, GKB, Akustik**
Revisionklappe für abgehängte Unterdecke inkl.
zusätzlicher Unterkonstruktion/Auswechslung, in vor
beschriebene Unterdecken bzw. in Bestandsdecken
einbauen.
Einschließlich herstellen notwendiger Deckenöffnung und
anarbeiten Decke an Revisionsklappe.

Beplankungsstärke Unterdecke: 12,5/15 mm
Beplankungsart Unterdecke: GKB mit Quadratlochung 12/25
Q
Material Rahmen Klappe: Aluminum
Füllung Klappe: GKB mit Akustik-Lochung 8/15/20 R
Verschluss- und Schaniersystem nicht sichtbar
Druckverschluss mit Fangvorrichtung beim öffnen
Abmessungen: 600 x 600 mm
Einbauhöhe: bis 5,7 m ü. FFB

Richtfabrikat Knauf  AluTop Revo Decke oder glw.
Angeb. Fabrikat:

.......................................................
.............
(vom Bieter auszufüllen)
Menge: 1,000 St

**4.43 Deckenrevisionsklappen 200 x 200 mm, GKFI, F30**
Revisionklappe für abgehängte Unterdecke inkl.
zusätzlicher Unterkonstruktion/Auswechslung, in vor
beschriebene Unterdecken bzw. in Bestandsdecken
einbauen.
Einschließlich herstellen notwendiger Deckenöffnung und
anarbeiten Decke an Revisionsklappe.

Material Rahmen: Aluminum
Füllung: Feuerschutzplatte, 1 x12,5 mm, imprägniert
Beplankungsstärke Unterdecke: 2x12,5 mm
Feuerwiderstandsklasse: DIN EN 13501-2: EI 30
bzw. DIN 4102-2: F30 feuerhemmend
Verschluss- und Schaniersystem nicht sichtbar
Druckverschluss mit Fangvorrichtung beim öffnen
Abmessungen: 200 x 200 mm
Einbauhöhe: bis 3,5 m

Richtfabrikat
Knauf  Alutop Revo F30 Decke 25 Variant oder glw.
Angeb. Fabrikat:

.......................................................
.............
(vom Bieter auszufüllen)
Menge: 1,000 St

**4.44 Deckenrevisionsklappen 300 x 300 mm, GKFI, F30**
Revisionklappe für abgehängte Unterdecke inkl.
zusätzlicher Unterkonstruktion/Auswechslung, in vor
beschriebene Unterdecken bzw. in Bestandsdecken
einbauen.
Einschließlich herstellen notwendiger Deckenöffnung und
anarbeiten Decke an Revisionsklappe.

Material Rahmen: Aluminum
Füllung: Feuerschutzplatte, 1 x12,5 mm, imprägniert
Beplankungsstärke Unterdecke: 2x12,5 mm
Feuerwiderstandsklasse: DIN EN 13501-2: EI 30
bzw. DIN 4102-2: F30 feuerhemmend
Verschluss- und Schaniersystem nicht sichtbar
Druckverschluss mit Fangvorrichtung beim öffnen
Abmessungen: 300 x 300 mm
Einbauhöhe: bis 3,5 m

Richtfabrikat
Knauf  Alutop Revo F30 Decke 25 Variant oder glw.
Angeb. Fabrikat:

.......................................................
.............
(vom Bieter auszufüllen)
Menge: 2,000 St

**4.45 Deckenrevisionsklappen 400 x 400 mm, GKFI, F30**
Revisionklappe für abgehängte Unterdecke inkl.
zusätzlicher Unterkonstruktion/Auswechslung, in vor
beschriebene Unterdecken bzw. in Bestandsdecken
einbauen wie vor beschrieben, jedoch:
Abmessungen 400 x 400 mm
Menge: 3,000 St

**4.46 Zusätzliche Abhängung für Einbauteile, 45 cm**
Zulage für zusätzliche Abhängung im vorgegebenen
Rastermaß für Einbauteile bestehend aus
Befestigungsmittel und Abhängung analog vor
beschriebener Unterdecken. Vergütet werden nur die
zusätzlich zu den Standard-Abständen erforderlichen
Abhängungen.
Abrechnung pro Stück zusätzlicher Abhängung.
Abhanghöhe: bis 45 cm
Menge: 10,000 St

**4.47 Zusätzliche Abhängung für Einbauteile, 100 cm**
Zulage für zusätzliche Abhängung im vorgegebenen
Rastermaß für Einbauteile bestehend aus
Befestigungsmittel und Abhängung analog vor
beschriebener Unterdecken. Vergütet werden nur die
zusätzlich zu den Standard-Abständen erforderlichen
Abhängungen.
Abrechnung pro Stück zusätzlicher Abhängung.
Abhanghöhe: über 85 bis 100 cm
Menge: 20,000 St

**4.48 Lastausgleichs-Platte in UK Decken, Einzelfläche bis 20 x 20 cm**
Einbau von zusätzlichen Lastausgleichsplatten in die
Deckenbekleidung, als Deckenverstärkung zur Montage und
Befestigung von Leuchten, o.ä..
Einschließlich zusätzlicher Abhänger zur Lastaufnahme
Material: Holz-Mehrschichtplatte oder OSB-Platte
Dicke: mind 15 mm
Gewicht der Einbauteile: ca. 10 kg
Abmessung bis 20 x 240 cm
Menge: 5,000 St

**4.49 Lastausgleichs-Platte in UK Decken, Einzelfläche bis 40 x 40 cm**
Einbau von zusätzlichen Lastausgleichsplatten in die
Deckenbekleidung, als Deckenverstärkung zur Montage und
Befestigung von Leuchten, o.ä..
Einschließlich zusätzlicher Abhänger zur Lastaufnahme
Material: Holz-Mehrschichtplatte oder OSB-Platte
Dicke: mind 15 mm
Gewicht der Einbauteile: ca. 20 kg
Abmessung bis 40 x 40 cm
Menge: 5,000 St

**4.50 Zusätzliche Unterkonstruktion in Decken, flächig**
Einbau von zusätzlichen OSB-Platten in die
Deckenbekleidung, als Deckenverstärkung zur Montage und
Befestigung von Leuchten, o.ä..
Material: Holz-Mehrschichtplatte oder OSB-Platte
Dicke: mind 15 mm
Gewicht der Einbauteile: ca. 20 kg/m²
Menge: 2,000 m2

**4.51 Zusätzliche UK in Decken, CD-Profil, linienförmig, < 2,0 m**
Einbau von zusätzlichen Verstärkungen in die
Deckenbekleidung, als Deckenverstärkung,
Schubsicherung, zur Montage und Befestigung von
Leuchten, o.ä..
Ausführung nach technischer Erfordernis:
Material: CD-Profil
Länge: kleiner 2,0 m
Menge: 5,000 St

**4.52 Zusätzliche UK in Decken, OSB, linienförmig, < 2,0 m**
Einbau von zusätzlichen Verstärkungen in die
Deckenbekleidung, als Deckenverstärkung,
Schubsicherung, zur Montage und Befestigung von
Leuchten, o.ä..
Ausführung nach technischer Erfordernis:
Material: OSB-Platte, 22 mm
Breite: 400 mm
Länge: kleiner 2,0 m
Menge: 2,000 St

**4.53 Randanschluss Trennstreifen**
Randanschluss von Unterdecken an angrenzende Bauteile
mit speziell beschichtetem Papier-Trennstreifen, inkl.
Haftklebstoff.
Menge: 150,000 m

**4.54 Randanschluss Acryl, weiß**
Dauerelastische Verfugung, Anschluss oben, seitlich und
unten
Material: elastoplastische Fugenmasse, überstreichbar
(Acrylat)
Fugenbreite ca. 5 - 10 mm
Menge: 10,000 m

**4.55 Zusätzliche UK in Decken, OSB, linienförmig, ab 2 ,0 m**
Einbau von zusätzlichen Verstärkungen in die
Deckenbekleidung, als Deckenverstärkung,
Schubsicherung, zur Montage und Befestigung von
Leuchten, o.ä..
Ausführung nach technischer Erfordernis:
Material: OSB-Platte, 22 mm
Breite: 400 mm
Länge: ab 2,0 m
Menge: 10,000 m

### 5 Akustik-Unterdecken Rasterdecke

**5.1 Akustik-Unterdecke, 625 x 625 x 20 mm, MF, NRC=1,0, A1**
Akustik-Unterdecke in Einlegemontage, flucht- und
waagerecht ausgerichtet. Die Decke ist planeben zu
montieren.
Einschließlich Ausbildung aller Aussen-/Innenecken und
umlaufender Anschlüsse/Anarbeitungen an
Wände/angrenzende Bauteile.

UK: Metall-Schienensystem, verzinkt, weiß lackiert,
Trage-/Querschienen Profilbreite: ca. 24 mm
Abhänger: Noniusabhänger o. glw.
Befestigungsmittel: zugelassene Verbindungsmittel,
geschraubt
Befestigungsuntergrund: Holz-Dreischichtplatte, 27 mm

Deckenplatte:
- Baustoffklasse: A1 gemäß DIN EN 13501-1
-- Material: hochverdichtete Mineralwollefaser
- Oberfläche Sichtseite: glatt, vlieskaschiert, weiß
eingefärbt, matt
- Oberfläche Rückseite: vlieskaschiert
- Feuchtigkeitsbeständig und formstabil mind. 100 % RH
- Schallabsorbtion nach ISO 354: NRC 1,0 bzw. aw bis
1,0 (KlasseA)
- Lichtreflexion: mind. 85 %
- Nassabriebklasse Oberfläche: Klasse 4
- Stoßfestigkeit Oberfläche: mind. Klasse 3A gemäß EN
16964 oder besser

Plattenformat/Rastergröße: 625 x 625 mm
Plattendicke: 20 mm
Einbauhöhe: bis 3,1 m
Abhanghöhe: bis 45 cm

Richtfabrikat Rockwool Rockfon, Blanka oder
gleichwertig
Angeb. Fabrikat:

.......................................................
(vom Bieter auszufüllen)

Hinweis: der Mehraufwand für die Ausführung in den
Gängen des Vorbaus mit entsprechender Kleinteiligkeit
ist einzukalkulieren und mit dieser Postion
abschließend abgegolten.
Menge: 26,000 m2

**5.2 Zulage Akustikunterdecke 625x625x20 mm, Stufenrand**
Zulage für die Ausführung der vor beschriebenen
Akustik-Unterdecke 625 x625x20 mm, NRC 1,0, für die
Ausführung mit rechtwinklig gefälztem / gestuftem
Plattenrand für halb verdeckte Montage
Menge: 26,000 m2

**5.3 Randfries, gerade, bis 20 cm**
Herstellen eines fluchtenden Randfrieses für vor
beschriebene Akustik-Unterdecke, einschließlich
erforderlicher Unterkonstruktion, Verstärkungen und
zugelassener Befestigungsmittel.
Einschließlich Ausbildung aller Aussen-/Innenecken und
umlaufender Anschlüsse/Anarbeitungen an
Wände/angrenzende Bauteile.
Breite Randfries: ca. 5 bis = 20 cm
Ausführung: gerade
Oberfläche: glatt gespachtelt
Scharf beschnittener Übergang zu Akustik-Unterdecke
niveaugleich gespachtelt mit Kantschutzschiene oder als
Fertigteil.
Ausführungsort: Flure im Erd- und Obergeschoss
Menge: 22,000 m

**5.4 Randfries, gerade, > 20 - = 40 cm**
Herstellen eines fluchtenden Randfrieses für vor
beschriebene Akustik-Unterdecke, wie vor beschrieben,
jedoch

Breite Randfries: > 20 bis = 40 cm
Menge: 3,000 m

**5.5 Zulage Randfries, senkrechte Aufkantung**
Zulage für das vor beschriebenem Randfries der
Akustik-Unterdecke, für Herstellen einer fluchtenden
Randaufkantung als Montage-UK für Randabschluss-Winkel
der Akustik-Unterdecke, einschließlich erforderlicher
Unterkonstruktion, Verstärkungen und zugelassener
Befestigungsmittel.

Höhe Aufkantung: nach technischer Erfordernis
Ausführung: gerade
Oberfläche: glatt gespachtelt
Scharf beschnittener Übergang zu Akustik-Unterdecke
niveaugleich gespachtelt
Ausführungsort: Flure im Erd- und Obergeschoss
Menge: 25,000 m

**5.6 Randabschluss Akustik-Unterdecke, Stufenrandwinkel**
Liefern und fachgerecht herstellen eines Anschlusses
der vor beschriebenen Akustikdecke mit Randwinkeln.
Einschließlich Ausbildung aller Aussen-/Innenecken und
umlaufender Anschlüsse/Anarbeitungen an
Wände/angrenzende Bauteile.
Ecken auf Gehrung gearbeitet.
Typ: Stufenrandwinkel bei halb verdeckter Montage.
Material: Stahlblech verzinkt
Längskanten: umgebördelt
Farbe: weiß
Menge: 38,000 m

**5.7 Zulage Passschnitt gerade**
Zulage für Herstellen von geraden Anschnitten der
Akustikplatten an Wände und sonstige
Begrenzungsflächen.
Menge: 38,000 m

**5.8 Aussparungen für Einzel-/Doppelkabeldurchführung**
Aussparungen an den vor beschriebenen
Akustik-Unterdecken herstellen,
Öffnung für Einzel- oder Doppelkabel
Ausführung: rund / oval
Durchmesser: bis ca. 15 mm
Anordnung der Öffnung gemäß
Ausführungsplan/Deckenspiegel.
Menge: 10,000 St

**5.9 Rundloch-Aussparung, Akustik-Unterdecke, > 5 = 100 mm**
Zulage für das Herstellen von Aussparungen in das vor
beschriebene Deckensystem einschließlich allen
erforderlichen Anpassungsarbeiten an Platte und
Unterkonstruktion. Erforderliche zusätzliche Abhänger
werden mit separater Position vergütet.
Aussparung für runde Einbauteile/Durchdringungen wie
z.B. Rauchmelder, Rohrdurchführungen/Abhänger
haustechnischer Installationen
Durchmesser Aussparung: d = > 5 = 100 mm
Menge: 5,000 St

**5.10 Rundloch-Aussparung Akustik-Unterdecke, > 100 = 200 mm**
Zulage für das Herstellen von Aussparungen in das vor
beschriebene Deckensystem: wie vor beschrieben, jedoch

Durchmesser Aussparung: > 100 = 200 mm
Menge: 3,000 St

**5.11 Rundloch-Aussparung Akustik-Unterdecke, > 200 = 300 mm**
Zulage für das Herstellen von Aussparungen in das vor
beschriebene Deckensystem: wie vor beschrieben, jedoch

Durchmesser Aussparung: > 200 = 300 mm
Menge: 6,000 St

**5.12 Mehreckige Aussparung Akustik-Unterdecke, bis 100 cm²**
Zulage für das Herstellen von Aussparungen in das vor
beschriebene Deckensystem einschließlich allen
erforderlichen Anpassungsarbeiten an Platte und
Unterkonstruktion. Zusätzlich erforderliche Abhänger
werden mit separater Position vergütet.
Aussparung für Durchdringungen und Einbauteile
Form: Rechteckig, quadratisch, mehreckig
Abmessungen Aussparung: bis 100 cm²
Menge: 3,000 St

**5.13 Mehreckige Aussparung Akustik-Unterdecke, über 150 cm² 750 cm²**
Zulage für das Herstellen von Aussparungen in das vor
beschriebene Deckensystem wie vor beschrieben, jedoch
Abmessungen Aussparung: über 100 bis 750 cm²
Menge: 2,000 St

**5.14 Mehreckige Aussparung Akustik-Unterdecke, über 750 bis 2500 cm²**
Zulage für das Herstellen von Aussparungen in das vor
beschriebene Deckensystem wie vor beschrieben, jedoch
Abmessungen Aussparung: über 750 bis 2500 cm²
Menge: 1,000 St

**5.15 Lastausgleichsplatte 62,5 x 62,5 cm**
Einbau einer Lastausgleichsplatte in den Feldern der
Rasterdecke für den bauseitigen Einbau z.B. von
Beamerabhängungen, Leuchten, Lüftungsauslässen, etc..
Gewicht Einbauteile:  ca.1,8 bis 2,0 kg.
Abmessung Lastausgleichsplatte: ca. 625 x 625 x 15 mm
Menge: 5,000 St

**5.16 Lastausgleichs-Traverse 30,0 x 62,5 cm**
Einbau einer Lastausgleichsplatte in den Feldern der
Rasterdecke für den bauseitigen Einbau z.B. von
Beamerabhängungen, Leuchten, Lüftungsauslässen, etc..
Gewicht Einbauteile:  ca.1,8 bis 2,0 kg.
Abmessung Lastausgleichsplatte: ca. 300 x 625 x 15
 mm
Menge: 5,000 St

**5.17 Rundloch-Aussparung Lastausgleichsplatte, Ø = 100 mm**
Zulage für das Herstellen von Aussparungen in vor
beschriebenen Lastausgleichsplatte und -traversen.
Aussparung für runde Einbauteile/Durchdringungen
Durchmesser Aussparung: Ø ca. 10 bis = 100 mm
Menge: 3,000 St

**5.18 Rundloch-Aussparung Lastausgleichsplatte, Ø 100 bis 250 mm**
Zulage für das Herstellen von Aussparungen in vor
beschriebenen Lastausgleichsplatte und -traversen wie
vor beschrieben, jedoch
Durchmesser Aussparung: Ø über 100 bis = 250 mm
Menge: 3,000 St

**5.19 Rundloch-Aussparung Lastausgleichsplatte, Ø 250 bis 500 mm**
Zulage für das Herstellen von Aussparungen in vor
beschriebenen Lastausgleichsplatte und -traversen wie
vor beschrieben, jedoch
Durchmesser Aussparung: Ø über 250 bis = 500 mm
Menge: 3,000 St

**5.20 Mehreckige Aussparung Lastausgleichsplatte, bis = 100 cm²**
Zulage für das Herstellen von Aussparungen in vor
beschriebene Lastausgleichsplatten und -traversen.
Aussparung für Durchdringungen und Einbauteile
Form: Rechteckig, quadratisch, mehreckig
Abmessungen Aussparung: bis = 100 cm²
Menge: 1,000 St

**5.21 Mehreckige Aussparung Lastausgleichsplatte, über 100 cm² = 750 cm²**
Zulage für das Herstellen von Aussparungen in vor
beschriebene Lastausgleichsplatten und -traversen wie
vor beschrieben, jedoch
Abmessungen Aussparung: über 100 bis = 750 cm²
Menge: 1,000 St

**5.22 Mehreckige Aussparung Lastausgleichsplatte, über 750 cm² = 2500 cm²**
Zulage für das Herstellen von Aussparungen in vor
beschriebene Lastausgleichsplatten und -traversen wie
vor beschrieben, jedoch
Abmessungen Aussparung: über 750 bis = 2500 cm²
Menge: 1,000 St

**5.23 Zusätzliche Abhängung für Einbauteile**
Zulage für zusätzliche Abhängung im vorgegebenen
Rastermaß für Einbauteile bestehend aus
Befestigungsmittel und Abhängung analog vor
beschriebener Akustik-Unterdecke. Vergütet werden nur
die zusätzlich zu den Standard-Abständen erforderlichen
Abhängungen.
Rastermaß Unterdecke: 625 x 625 mm
Abrechnung pro Stück zusätzlicher Abhängung.
Menge: 10,000 St

**5.24 Ersatzdeckenplatten**
Ersatzdeckenplatten für vor beschriebene Akustikdecke
in sauberer Verpackung liefern.
Menge: 20,000 St

### 6 Wände / Vorsatzschalen

**6.1 GK- Ständerwand, Dicke 125 mm, GKB beidseitig 2x12,5mm**
Metall-Ständerwand gem. DIN 4103-1, raumtrennend, mit
Dämmstoffeinlage, inkl. Ausbildung aller
Außen-/Innenecken und umlaufenden Anschlüssen.

Ausführung, Einfachständerwand mit Dämmstoffeinlage
Bewertetes Schalldämm-Maß DIN 4109 RwR: 52 dB
Beplankung: beidseitig doppelt beplankt, GKB, 2 x 12,5
mm
Profile: CW/UW Profile gem. DIN 18182-1, Steghöhe 75 mm
Dämmstoff: Mineralwolle nach DIN EN 13162, Dicke 60 mm,
einlagig dicht gestoßen, abrutschsicher verlegt
Brandverhalten nach DIN EN 13501-1: A1
Anschlüsse: Schallentkoppelnde Anschlussdichtung der
Profile an Decken- und Wandanschlüssen und
Trennstreifen
Höhe: bis ca. 3,50 m,
Wanddicke: 125 mm
Befestigungsuntergrund: Stahlbeton, Mauerwerk,
GK-Wände, Holz-Dreischichtplatte (Decke)

Angeb. Fabrikat:

.......................................................
.............
(vom Bieter auszufüllen)

Der Mehraufwand für das Fertigstellen in zwei
Arbeitsgängen gemäß DIN 18340, 4.2.16, ist mit dieser
Position abgegolten.
Menge: 190,000 m2

**6.2 Zulage GK-Ständerwand, 125 mm, 2x12,5mm, EI 30**
Zulage für vorbeschriebene GK-Ständerwand, Dicke 125
mm, GKB beidseitig 2x12,5 mm für die Ausführung mit der
zusätzlichen Anforderung:

Feuerwiderstandsklasse: DIN EN 13501-2: EI 30
bzw. DIN 4102-2: F30 feuerhemmend
Beplankung: GKB bzw. GKF Feuerschutzplatte gem.
Zulassung

Anschlüsse: umlaufend starr
Menge: 28,000 m2

**6.3 Zulage GK-Einfachständerwand, Kleinflächen < 5,0 m²**
Zulage für die Ausführung der vor beschriebenen
GK-Einfachständerwand in Kleinflächen < 5,0 m² als
Aufpreisposition. Abrechnung nach m².
Menge: 5,000 m2

**6.4 GK- Doppelständerwand, Dicke 170 mm, GKB beidseitig 2x12,5mm**
Metall-Ständerwand gem. DIN 4103-1, raumtrennend, mit
Dämmstoffeinlage, inkl. Ausbildung aller
Außen-/Innenecken und umlaufenden Anschlüssen.

Ausführung: Doppelständerwand mit Dämmstoffeinlage
Bewertetes Schalldämm-Maß DIN 4109 RwR: 53 dB
Beplankung: beidseitig doppelt beplankt, GKB, 2 x 12,5
mm
Profile: CW/UW Profile gem. DIN 18182-1, Steghöhe 50 mm
als Doppelständerwerk mit Distanzstreifen
Dämmstoff: Mineralwolle nach DIN EN 13162, Dicke 2 x 40
mm,
je einlagig dicht gestoßen, abrutschsicher verlegt
Brandverhalten nach DIN EN 13501-1: A1
Anschlüsse: Schallentkoppelnde Anschlussdichtung der
Profile an Decken- und Wandanschlüssen und
Trennstreifen
Höhe: bis ca. 3,50 m,
Wanddicke: 170 mm
Befestigungsuntergrund: Stahlbeton, Mauerwerk,
GK-Wände, Holz-Dreischichtplatte (Decke)

Angeb. Fabrikat:

.......................................................
.............
(vom Bieter auszufüllen)

Der Mehraufwand für das Fertigstellen in zwei
Arbeitsgängen gemäß DIN 18340, 4.2.16, ist mit dieser
Position abgegolten.
Menge: 10,000 m2

**6.5 GK- Doppelständerwand, Dicke 300 mm, GKB beidseitig 2x12,5mm**
Metall-Ständerwand gem. DIN 4103-1, raumtrennend, mit
Dämmstoffeinlage, inkl. Ausbildung aller
Außen-/Innenecken und umlaufenden Anschlüssen.

Ausführung: Doppelständerwand mit Dämmstoffeinlage
Bewertetes Schalldämm-Maß DIN 4109 RwR: 63 dB
Beplankung: beidseitig doppelt beplankt, GKB, 2 x 12,5
mm
Profile: CW/UW Profile gem. DIN 18182-1, Steghöhe 75 mm
als Doppelständerwerk mit Distanzstreifen
Dämmstoff: Mineralwolle nach DIN EN 13162, Dicke 2 x 60
mm,
je einlagig dicht gestoßen, abrutschsicher verlegt
Brandverhalten nach DIN EN 13501-1: A1
Anschlüsse: Schallentkoppelnde Anschlussdichtung der
Profile an Decken- und Wandanschlüssen und
Trennstreifen
Höhe: bis ca. 3,50 m,
Wanddicke: 300 mm
Befestigungsuntergrund: Stahlbeton, Mauerwerk,
GK-Wände, Holz-Dreischichtplatte (Decke)

Angeb. Fabrikat:

.......................................................
.............
(vom Bieter auszufüllen)

Der Mehraufwand für das Fertigstellen in zwei
Arbeitsgängen gemäß DIN 18340, 4.2.16, ist mit dieser
Position abgegolten.
Menge: 35,000 m2

**6.6 Zulage GK-Doppelständerwand, Kleinflächen < 5,0 m²**
Zulage für die Ausführung der vor beschriebenen
GK-Doppelständerwand in Kleinflächen < 5,0 m² als
Aufpreisposition. Abrechnung nach m².
Menge: 5,000 m2

**6.7 Dachanschluss für Ständerwand, EI30 v.u.**
Montageuntergrund an Trapezblech-Untersicht bzw.
Holz-Dreischichtplatte für vor beschriebene
GK-Ständerwände mit Feuerwiderstandsdauer herstellen.
Einbau zwischen bzw. an Unterkante der Tiefsicken quer
oder parallel als UK.

Lichter Abstand der Sickenachsen untereinander: ca. 185
mm

Feuerwiderstandsklasse: DIN EN 13501-2: EI 30 von unten
bzw. DIN 4102-2: F30 feuerhemmend von unten
Beplankung: Feuerschutzplatte (GKF) oder
Brandschutzbauplatte nach Wahl des AN

Breite der Feuerwiderstandsbekleidung längs zur
späteren Wand: ca. 300 mm
Menge: 10,000 m

**6.8 Zulage Bekleidung, GKBI 2x12,5 mm**
Zulage für die Ausführung der vor beschriebenen
Metall-Ständerwände und Vorsatzschalen mit
imprägnierten Platten, anstatt der beschriebenen
GKB-Platten.
Material: Gipskartonbauplatten imprägniert
Bekleidung: GKBI 2x12,5 mm
Abrechnung nach m2 je bekleideter Seite.
Menge: 120,000 m2

**6.9 Zulage Bekleidung, untere Lage OSB/3, 12 mm**
Zulage für die Ausführung der vor beschriebenen
Metall-Ständerwände und Vorsatzschalen mit OSB-Platte
als erste Lage, anstatt der beschriebenen
GKB/GKBI-Platten.
Material: OSB/3, stumpf
Dicke: 12 mm
Abrechnung nach m2 je bekleideter Seite.
Menge: 180,000 m2

**6.10 GK-Vorsatzschale, freistehend, CW-50, GKB 2 x 12,5 mm**
Vorsatzschale gem. DIN 4103-1, nicht tragend,
freistehend, inkl. Ausbildung aller Außen-/Innenecken
und umlaufenden Anschlüssen.
Einschließlich Herstellen von runden oder eckigen
Wandausschnitten für haustechnische Installationen,
sowie beispachteln/dauerelastisch verfugen der
Installation.

Ausführung: Vorsatzschale mit Ständerwerk, freistehend
Beplankung: einseitig doppelt beplankt, 2 x 12,5 mm
GKB,
Profile: CW/UW Profile gemäß DIN 18182-1, Steghöhe 50
mm
Anschlüsse: Schallentkoppelnde Anschlussdichtung der
Profile an Decken- und Wandanschlüssen und
Trennstreifen
Wandhöhe: bis 4,50 m
Wanddicke: > 85 mm
Untergrund: Stahlbeton, Mauerwerk, GK-Ständerwände
Einbauort: Erdgeschoss

Angeb. Fabrikat:

.......................................................
.............
(vom Bieter auszufüllen)
Menge: 20,000 m2

**6.11 GK-Vorsatzschale, freistehend, CW-50, OSB+GKFI, 15 + 12,5 mm**
Vorsatzschale gem. DIN 4103-1, nicht tragend,
freistehend, inkl. Ausbildung aller Außen-/Innenecken
und umlaufenden Anschlüssen.

Einschließlich Herstellen von runden oder eckigen
Wandausschnitten für haustechnische Installationen,
sowie beispachteln/dauerelastisch verfugen der
Installation.

Ausführung: Vorsatzschale mit Ständerwerk, freistehend
Beplankung: einseitig, OSB/3 15 mm + GKFI 12,5 mm
Oberflächenhärte GKFI-Beplankung: mind. 30 N/mm²
Profile: CW/UW Profile gemäß DIN 18182-1, Steghöhe 50
mm
Anschlüsse: Schallentkoppelnde Anschlussdichtung der
Profile an Decken- und Wandanschlüssen und
Trennstreifen
Wandhöhe: bis 4,50 m
Wanddicke: > 85 mm
Untergrund: Stahlbeton, Mauerwerk, GK-Ständerwände
Einbauort: Erdgeschoss
Menge: 28,000 m2

**6.12 Zulage UK C3, CW/UW 50**
Zulage für die vor beschriebenen GK-Vorsatzschalen,
Einfach- sowie Doppelständerwände für die Ausführung
der Unterkonstruktion in der Korrosivitätskategorie C3.
Menge: 63,000 m2

**6.13 Zulage Beplankung W2-I, zweilagig 12,5 mm**
Zulage für die vor beschriebenen GK-Vorsatzschalen,
Einfach- sowie Doppelständerwände für die Ausführung
der Beplankung, zugelassen vom Hersteller für die
Wassereinwirkungsklasse W2-I nach DIN 18534-1.

Richtfabrikat: z.B. Knauf Aquapanel Cement Board Indoor

Angebotenes Produkt:

.......................................................
.....
Menge: 63,000 m2

**6.14 GK-Vorsatzschale, Kleinflächen < 5,0 m²**
Zulage für Ausführung der vor beschriebene
GK-Vorsatzschalen, freistehend/brüstungshoch, in
Kleinflächen < 5,0 m² als Aufpreisposition.
Abrechnung nach m².
Menge: 5,000 m2

**6.15 Zulage GK-Vorsatzschale, CW-50, Dämmung, 40 mm**
Zulage zu vor beschriebenen GK-Vorsatzschalen für das
einbauen einer Dämmung
Dämmstoff: Mineralwolle nach DIN EN 13162, Dicke 40 mm
einlagig dicht gestoßen, abrutschsicher verlegt
Brandverhalten nach DIN EN 13501-1: A1
Menge: 48,000 m2

**6.16 GK-Vorsatzschale, CD-27/60, GKB 2 x 12,5 mm**
Vorsatzschale gem. DIN 4103-1, nicht tragend, direkt
befestigt, inkl. Ausbildung aller Außen-/Innenecken und
umlaufenden Anschlüssen.

Ausführung: Vorsatzschale mit Ständerwerk
Schalldämmverbesserungsmaß: Rw = 11 dB
Beplankung: 2 x 12,5 mm GKB, einseitig
Profile: CD/UD 60/27 Profile gem. DIN 18182-1
Befestigung: Direktabhängung
Anschlüsse: Schallentkoppelnde Anschlussdichtung der
Profile an Decken- und Wandanschlüssen und
Trennstreifen
Wandhöhe: bis 3,20 m
Wanddicke: ca. 85 mm (10 mm Abstand von Wand, 50 mm
Profil, 25 mm Beplankung)
Befestigungsuntergrund: Stahlbeton, Mauerwerk

Örtlichkeit: Innenfassade Flur am Haupteingang

Angeb. Fabrikat:

.......................................................
.............
(vom Bieter auszufüllen)
Menge: 20,000 m2

**6.17 GK-Vorsatzschale, Kleinflächen < 5,0 m²**
Zulage für Ausführung der vor beschriebene
GK-Vorsatzschalen, direkt befestigt, in Kleinflächen <
5,0 m² als Aufpreisposition.
Abrechnung nach m².
Menge: 20,000 m2

**6.18 Zulage Estrichrandstreifen**
Zulage für Montage von GK-Streifen als Anschluss für
Estrich- und Sanitäreinbauten auf der offenen Wandseite
der einseitig beplankten GK Wände, als vorgezogene
Maßnahme
.
Höhe der Estrichstreifen:
1. Lage 30 cm
2. Lage 20 cm.

Das finale Schließen der Wände erfolgt erst nach
Montage der ELT - HLS Einbauten bzw. Freigabe durch die
Bauleitung.
Menge: 15,000 m

**6.19 GK-Vorsatzschale, CD-27/60, GKB 2 x 12,5 mm, = 25 cm**
Vorsatzschale gem. DIN 4103-1, nicht tragend, direkt
befestigt, inkl. Ausbildung aller Außen-/Innenecken und
umlaufenden Anschlüssen, als linienförmiges Bauteil.

Ausführung: Vorsatzschale mit Ständerwerk
Schalldämmverbesserungsmaß: Rw = 11 dB
Beplankung: 2 x 12,5 mm GKB, einseitig
Profile: CD/UD 60/27 Profile gem. DIN 18182-1
Befestigung: Direktabhängung
Anschlüsse: Schallentkoppelnde Anschlussdichtung der
Profile an Decken- und Wandanschlüssen und
Trennstreifen
Wandhöhe: bis 3,20 m
Wanddicke: ca. 85 mm (10 mm Abstand von Wand, 50 mm
Profil, 25 mm Beplankung)
Ausführungsbreite: = 25 cm
Befestigungsuntergrund: Stahlbeton, Mauerwerk

Örtlichkeit: Innenfassade Flur am Haupteingang

Richtfabrikat Knauf  W 623 oder glw.
Angeb. Fabrikat:

.......................................................
.............
(vom Bieter auszufüllen)
Menge: 5,000 m

**6.20 GK-Vorsatzschale, ballwurfsicher, 12 x 12,5 mm, 55 mm dick**
Vorsatzschale gem. DIN 4103-1, nicht tragend, direkt
befestigt, inkl. Ausbildung aller Außen-/Innenecken und
umlaufenden Anschlüssen.

Anforderung Gesamtkonstruktion: ballwurfsicher gemäß
DIN 18032-3
Schalldämmverbesserungsmaß: Rw = 11 dB
Beplankung: 12 x 12,5 mm geeignete Gipsbau- oder
Gipsfaserplatte einseitig nach Wahl des AN
Profile: CD 27 Profile gem. DIN 18182-1 mit
Direktabhänger
Anschlüsse: Schallentkoppelnde Anschlussdichtung der
Profile an Decken- und Wandanschlüssen und
Trennstreifen
Wandhöhe UK: ca. 3,50 m über OK FFB Turnhalle
Wandhöhe OK: ca. 5,70 m über OK FFB Turnhalle
Wanddicke: max. 55 mm von Vorderkante
Befestigungsuntergrund bis Vorderkante fertige
Vorsatzschale
Befestigungsuntergrund: Stahlbeton, Mauerwerk

Einschließlich akustisch wirksame Mineralwolldämmung in
der Profilebene, Dicke 30 mm, je nach gewählter
Profilkonstruktion

Angeb. Fabrikat:

.......................................................
.............
(vom Bieter auszufüllen)
Menge: 9,000 m2

**6.21 GK-Vorsatzschale, ballwurfsicher, Kleinflächen < 5,0 m²**
Zulage für Ausführung der vor beschriebene
GK-Vorsatzschalen, schallentkoppelt, ballwurfsicher, in
Kleinflächen < 5,0 m² als Aufpreisposition.
Abrechnung nach m².
Menge: 9,000 m2

**6.22 GK-Vorsatzschale, ballwurfsicher, 12 x 12,5 mm, 55 mm dick, = 25 cm**
Vorsatzschale gem. DIN 4103-1, nicht tragend, direkt
befestigt, inkl. Ausbildung aller Außen-/Innenecken und
umlaufenden Anschlüssen, wie vor beschrieben, jedoch
als linienförmiges Bauteil.

Ausführungsbreite: = 25 cm
Menge: 4,000 m

**6.23 GK-Vorsatzschale, ballwurfsicher, 12 x 12,5 mm, 55 mm dick, > 25 = 50 cm**
Vorsatzschale gem. DIN 4103-1, nicht tragend, direkt
befestigt, inkl. Ausbildung aller Außen-/Innenecken und
umlaufenden Anschlüssen, wie vor beschrieben, jedoch
als linienförmiges Bauteil.

Ausführungsbreite: > 25 = 50 cm
Menge: 73,000 m

**6.24 GK-Vorsatzschale als Verkofferung, ballwurfsicher, GKB 2x12,5mm**
Vorsatzschale gem. DIN 4103-1, nicht tragend,
wandhängend, inkl. Ausbildung aller Außen-/Innenecken
und umlaufenden Anschlüssen.

Anforderung Gesamtkonstruktion: ballwurfsicher gemäß
DIN 18032-3
Ausführung: Vorsatzschale mit Ständerwerk, wandhängend
Beplankung: einseitig doppelt beplankt, 2 x 12,5 mm
GKB,
Profile: CW/UW Profile gemäß DIN 18182-1, Steghöhe 50
mm
Anschlüsse: Schallentkoppelnde Anschlussdichtung der
Profile an Decken- und Wandanschlüssen und
Trennstreifen
Wandhöhe UK: ca. 2,30 m über OK FFB Turnhalle
Wandhöhe OK: ca. 5,70 m über OK FFB Turnhalle
Wanddicke: ca. 300 bis 400 mm von Vorderkante
Befestigungsuntergrund bis Vorderkante fertige
Vorsatzschale
Untergrund: Stahlbeton, Mauerwerk
Menge: 10,000 m

**6.25 GK-Vorsatzschale als Verkofferung, ballwurfsicher, Kleinflächen < 5,0 m²**
Zulage für Ausführung der vor beschriebene
GK-Vorsatzschalen, ballwurfsicher, wandhängend, in
Kleinflächen < 5,0 m² als Aufpreisposition.
Abrechnung nach m².
Menge: 10,000 m2

**6.26 Schmalseiten, Ansichtsfläche = 25 cm, GKB/GKBI 2x12,5mm**
Schmalseiten, vertikal / horizontal, herstellen, inkl.
Ausbildung aller Außen-/Innenecken und umlaufenden
Anschlüssen.
Ausführung als:
- 1- bis 4 - seitige Verkofferung
- freie Wandenden / sichtbare Öffnungsleibungen
- Abdeckungen / Ablagen
- seitliche Verkleidungen
- Pfeiler / Stützen
- Unterzüge
- etc.

Beplankung: einseitig, GKB bzw. GKBI nach tech.
Erfordernis, 2x12,5 mm
Profile: CW/UW Profile gem. DIN 18182-1, Steghöhe 50 mm
Anschlüsse: Schallentkoppelnde Anschlussdichtung der
Profile an Decken- und Wandanschlüssen und
Trennstreifen
Höhe: bis 4,50 m
Ansichtsflächenbreite: = 25 cm
Befestigungsuntergrund: Stahlbeton, Mauerwerk,
GK-Ständerwände, Estrich

Abrechnung je Ansichtsfläche nach Metern
Menge: 2,000 m

**6.27 Schmalseiten, Ansichtsfläche > 25 = 50 cm, GKB/GKBI 2x12,5mm**
Schmalseiten, vertikal / horizontal, herstellen, inkl.
Ausbildung aller Außen-/Innenecken und umlaufenden
Anschlüssen.
Ausführung als:
- 1- bis 4 - seitige Verkofferung
- Abdeckungen / Ablagen
- seitliche Verkleidungen
- Pfeiler / Stützen
- Unterzüge
- etc.

Beplankung: einseitig, GKB bzw. GKBI nach tech.
Erfordernis, 2x12,5 mm
Profile: CW/UW Profile gem. DIN 18182-1, Steghöhe 50 mm
Anschlüsse: Schallentkoppelnde Anschlussdichtung der
Profile an Decken- und Wandanschlüssen und
Trennstreifen
Höhe: bis 4,50 m
Ansichtsflächenbreite: > 25 = 50 cm
Befestigungsuntergrund: Stahlbeton, Mauerwerk,
GK-Ständerwände, Estrich

Abrechnung je Ansichtsfläche nach Metern
Menge: 10,000 m

**6.28 Schmalseiten, Ansichtsfläche > 50 = 75 cm, GKB/GKBI 2x12,5mm**
Schmalseiten, vertikal / horizontal, herstellen, inkl.
Ausbildung aller Außen-/Innenecken und umlaufenden
Anschlüssen.
Ausführung als:
- 1- bis 4 - seitige Verkofferung
- Abdeckungen / Ablagen
- seitliche Verkleidungen
- Pfeiler / Stützen
- Unterzüge
- etc.

Beplankung: einseitig, GKB bzw. GKBI nach tech.
Erfordernis, 2x12,5 mm
Profile: CW/UW Profile gem. DIN 18182-1, Steghöhe 50 mm
Anschlüsse: Schallentkoppelnde Anschlussdichtung der
Profile an Decken- und Wandanschlüssen und
Trennstreifen
Höhe: bis 4,50 m
Ansichtsflächenbreite: > 50 = 75 cm
Befestigungsuntergrund: Stahlbeton, Mauerwerk,
GK-Ständerwände, Estrich

Abrechnung je Ansichtsfläche nach Metern
Menge: 2,000 m

**6.29 GK-Deckenschott, Dicke 100 bis 125 mm, GKB beidseitig 2x12,5 mm**
Gipskarton-Ständerwand, raumtrennend, bestehend aus
Unterkonstruktion aus verzinkten Stahlblechprofilen,
Einfachständerwand, als Montageuntergrund für
Metall-Glas-Türelemente. Die Trennwand ist nur
dreiseitig an Wänden und Decken gehalten.
Einschließlich Ausbildung aller Aussen-/Innenecken und
umlaufenden Anschlüssen.
Insbesondere in Kleinflächen von ca. 1,0 bis 2,5 m².

Befestigungsuntergrund:
Stahlbeton, Mauerwerk, GK-Decken/-Wände
Bewertetes Schalldämm-Maß DIN 4109 Rw: mind. 55 dB
Beplankung: beidseitig zweifach beplankt, 2 x 12,5 mm,
GKB
Profile: CW/UW Profile gem. DIN 18182-1, Steghöhe 50
bzw. 75 mm
Dämmstoff: Mineralwolle nach DIN EN 13162, Dicke 40 mm,
einlagig dicht gestoßen, abrutschsicher verlegt
Brandverhalten nach DIN EN 13501-1: A1

Anschlüsse: umlaufend starr
Sturzhöhe: ca. 0,45 bis ca. 0,55 m
Raumhöhe: bis ca. 3,20 m
Wanddicke: 100 bis 125 mm
Menge: 7,000 m

**6.30 Zulage GK-Deckenschott, Quadratrohr 50x50x4**
Zulage für vor beschriebene Ständerwände/Deckenschotts
für einbauen und anarbeiten eines Quadratrohrs aus
Stahl,
als horizontales oder vertikales Montageelement,
Abmessungen: 50mm x 50 mm, Wandstärke 4 mm
als Verstärkung /Aussteifung, sowie als
Montageuntergrund für bauseitige Metall-Glas-Elemente

Einbauhöhe horizontal bis ca. 3,00 m, sowie vertikal
bis 3,75 m
Menge: 2,000 m

**6.31 Zulage GK-Deckenschott, Quadratrohr 75x75x4**
Zulage für vor beschriebene Ständerwände/Deckenschotts
für einbauen und anarbeiten eines Quadratrohrs aus
Stahl,
als horizontales oder vertikales Montageelement,
Abmessungen: 75 mm x 75 mm, Wandstärke 4 mm
als Verstärkung /Aussteifung, sowie als
Montageuntergrund für bauseitige Metall-Glas-Elemente

Einbauhöhe horizontal bis ca. 3,00 m, sowie vertikal
bis 3,75 m
Menge: 2,000 m

**6.32 Kopfplatten Quadratrohr 50x50x4**
Zulage zu vor beschriebenem Quadratrohr 50x50x4 für die
Lieferung und Befestigung von passenden Kopfplatten
oder Winkeln zur Montage des Quadratrohrs an
Wände/Decken, so dass die jeweilige Anforderung der
Wandsysteme eingehalten wird, einschließlich
zugelassenen Befestigungsmitteln.

Einbauhöhe bis 4.25 m
Menge: 4,000 St

**6.33 Freie Wandenden/Leibungen, 12,5-21,0 cm, 2x 12,5 mm GKB**
Beplankung freier Wandenden und Leibungen von Wänden

Beplankung: GKB/GKBI, 2x12,5 mm
Breite: 125 bis 210 mm
Menge: 10,000 m

**6.34 Wandrevisionsklappen 200 x 200 mm, GK**
Revisionklappe inkl. zusätzlicher Unterkonstruktion/
Auswechslung, in vor beschriebener Metallständerwand
einbauen.

Beplankungsstärke Wand: 2 x 12,5 mm
Material Rahmen: Aluminum
Füllung: Hartgipsplatte, 1 x12,5 mm, imprägniert
Verschluss- und Schaniersystem nicht sichtbar
Druckverschluss mit Fangvorrichtung beim öffnen
Abmessungen: 200 / 200 mm
Einbauhöhe: bis 3,5 m

Richtfabrikat Knauf  AluTop Revo oder glw.
Angeb. Fabrikat:

.......................................................
.............
(vom Bieter auszufüllen)
Menge: 2,000 St

**6.35 Wandrevisionsklappen 300 x 300 mm, GK**
Revisionklappe inkl. zusätzlicher Unterkonstruktion/
Auswechslung, in vor beschriebener Metallständerwand
einbauen.

Beplankungsstärke Wand: 2 x 12,5 mm
Material Rahmen: Aluminum
Füllung: Hartgipsplatte, 1 x12,5 mm, imprägniert
Verschluss- und Schaniersystem nicht sichtbar
Druckverschluss mit Fangvorrichtung beim öffnen
Abmessungen: 300 / 300 mm
Einbauhöhe: bis 3,5 m

Richtfabrikat Knauf  AluTop Revo oder glw.
Angeb. Fabrikat:

.......................................................
.............
(vom Bieter auszufüllen)
Menge: 2,000 St

**6.36 Wandrevisionsklappen 400 x 400 mm GK**
Revisionklappe inkl. zusätzlicher Unterkonstruktion/
Auswechslung, in vor beschriebener Metallständerwand
einbauen.

Beplankungsstärke Wand: 2 x 12,5 mm
Material Rahmen: Aluminum
Füllung: Hartgipsplatte, 1 x12,5 mm, imprägniert
Verschluss- und Schaniersystem nicht sichtbar
Druckverschluss mit Fangvorrichtung beim öffnen
Abmessungen: 400 / 400 mm
Einbauhöhe: bis 3,5 m

Richtfabrikat Knauf AluTop Revo oder glw.
Angeb. Fabrikat:

.......................................................
.............
(vom Bieter auszufüllen)
Menge: 2,000 St

**6.37 Wandrevisionsklappen 500 x 500 mm, GK**
Revisionklappe inkl. zusätzlicher Unterkonstruktion/
Auswechslung, in vor beschriebener Metallständerwand
einbauen.

Beplankungsstärke Wand: 2 x 12,5 mm
Material Rahmen: Aluminum
Füllung: Hartgipsplatte, 1 x12,5 mm, imprägniert
Verschluss- und Schaniersystem nicht sichtbar
Druckverschluss mit Fangvorrichtung beim öffnen
Abmessungen: 500 / 500 mm
Einbauhöhe: bis 3,5 m

Richtfabrikat Knauf AluTop Revo oder glw.
Angeb. Fabrikat:

.......................................................
.............
(vom Bieter auszufüllen)
Menge: 1,000 St

**6.38 Wandrevisionsklappen 300 x 300 mm, GK, befliesbar**
Revisionklappe, befliesbar, inkl. zusätzlicher
Unterkonstruktion/ Auswechslung, in vor beschriebener
Metallständerwand einbauen,

Rahmen und Klappe vertieft, so dass sowohl der Rahmen
als auch die Klappe mit Fliesen belegt werden können.
Beplankungsstärke Wand: 2 x 12,5 mm
Material Rahmen Grundkörper: Aluminum
umlaufender Rahmen um Klappe: Aluminium
Füllung: Hartgipsplatte, 1 x12,5 mm, imprägniert
Feuchtraumgeeignet
Verschluss- und Schaniersystem nicht sichtbar
Druckverschluss mit Fangvorrichtung beim öffnen
Abmessungen: 300 / 300 mm
Einbauhöhe: bis 3,5 m

Angeb. Fabrikat:

.......................................................
.............
(vom Bieter auszufüllen)
Menge: 1,000 St

**6.39 Wandrevisionsklappen 400 x 400 mm GK, befliesbar**
Revisionklappe, befliesbar, inkl. zusätzlicher
Unterkonstruktion/ Auswechslung, in vor beschriebener
Metallständerwand einbauen.
wie vor beschrieben, jedoch

Abmessungen: 400 / 400 mm
Menge: 1,000 St

**6.40 Türöffnung Einfachständerwand 63-113 x 213,5 cm, WD 125 - 150**
Türöffnung in Metallständerwänden herstellen, seitlich
raumhoch verstärken mit Metallständern.
Ausführung einschließlich Boden- und Deckenanschluss
mit Türpfostensteckwinkeln, Plattenschnitten und
Türsturzausbildung, einschließlich sämtlicher
erforderlicher Befestigungsmittel.

Wanddicke: 125 - 150 mm
Einfachständerwand, Metallprofile 75 - 100 mm
Beplankung: beidseitig, je 2x12,5 mm GKB
Verstärkungsprofil: UA Metallprofil 40/75/40 mm, Dicke
2 mm, beidseitig und im Sturzbereich

Öffnungsgröße: ca. 63 - 113 x 213,5 cm
Deckenhöhe: bis ca. 3,75 m
Menge: 8,000 St

**6.41 Sanitärverstärkung, 2 x UA 50 mm, L = 3,10 cm**
Seitliche Verstärkung in Metallständerwänden
herstellen.
Ausführung raumhoch links und rechts von
Saniär-Vorwandmontageelementen

Einfachständerwand,
Metallprofile: UA-Profil, 50 mm
Profillänge gesamt: = 310 cm
Menge: 15,000 St

**6.42 Bohrung, rund, 20 bis 50 mm**
Bohrung in vor beschriebenen GK-Ständerwänden und
Vorsatzschalen
Ausführung: rund
Durchmesser: 20 bis 50 mm,
Einschließlich Anpassung der Unterkonstruktion.
Anordnung der Wandausschnitte gemäß Ausführungsplan
bzw. örtlicher Angabe.
Abrechnung pro Beplankungsseite
Menge: 20,000 St

**6.43 Bohrung, rund, über 50 bis 100 mm**
wie vor beschrieben, jedoch
Durchmesser: über 50 bis 100 mm,
Einschließlich Anpassung der Unterkonstruktion.
Anordnung der Wandausschnitte gemäß Ausführungsplan.
Abrechnung pro Beplankungsseite
Menge: 5,000 St

**6.44 Bohrung, rund, über 100 bis 150 mm**
wie vor beschrieben, jedoch
Durchmesser: über 100 bis 150 mm,
Einschließlich Anpassung der Unterkonstruktion.
Anordnung der Wandausschnitte gemäß Ausführungsplan.
Abrechnung pro Beplankungsseite
Menge: 5,000 St

**6.45 Bohrung, rund, über 150 bis 200 mm**
wie vor beschrieben, jedoch
Durchmesser: über 150 bis 200 mm,
Einschließlich Anpassung der Unterkonstruktion.
Anordnung der Wandausschnitte gemäß Ausführungsplan.
Abrechnung pro Beplankungsseite
Menge: 5,000 St

**6.46 Bohrung, rund, über 200 bis 300 mm**
wie vor beschrieben, jedoch
Durchmesser: über 200 bis 300 mm,
Einschließlich Anpassung der Unterkonstruktion.
Anordnung der Wandausschnitte gemäß Ausführungsplan.
Abrechnung pro Beplankungsseite
Menge: 25,000 St

**6.47 Bohrung, rund, über 300 bis 400 mm**
wie vor beschrieben, jedoch
Durchmesser: über 300 bis 400 mm,
Einschließlich Anpassung der Unterkonstruktion.
Anordnung der Wandausschnitte gemäß Ausführungsplan.
Abrechnung pro Beplankungsseite
Menge: 1,000 St

**6.48 Aussparungen bis 100cm2 herstellen**
Aussparung in vor beschriebenen GK-Ständerwänden und
Vorsatzschalen herstellen, zur Durchführung von
haustechnischen Installationen, einschließlich
Anpassung der Unterkonstruktion.
Anordnung gemäß Durchbruchplan bzw. örtlicher Angabe.
Ausführung über komplette Wanddicke.

Fläche bis 100 cm2,
Ausführung: vier- und mehreckig
Menge: 2,000 St

**6.49 Aussparungen über 100 bis 250 cm2 herstellen**
Aussparung in vor beschriebenen GK-Ständerwänden und
Vorsatzschalen herstellen wie vor beschrieben, jedoch
Aussparungsgröße über 100 bis 250 cm2.
Menge: 5,000 St

**6.50 Aussparungen über 250 bis 500 cm2 herstellen**
Aussparung in vor beschriebenen GK-Ständerwänden und
Vorsatzschalen herstellen wie vor beschrieben, jedoch
Aussparungsgröße über 150 bis 500 cm2.
Menge: 10,000 St

**6.51 Aussparungen über 500 bis 1.000cm2 herstellen**
Aussparung in vor beschriebenen GK-Ständerwänden und
Vorsatzschalen herstellen wie vor beschrieben, jedoch
Aussparungsgröße über 500 bis 1.000 cm2.
Menge: 2,000 St

**6.52 Aussparungen über 1.000 bis 5.000cm2 herstellen**
Aussparung in vor beschriebenen GK-Ständerwänden und
Vorsatzschalen herstellen wie vor beschrieben, jedoch
Aussparungsgröße über 1.000 bis 5.000m2.
Menge: 10,000 St

**6.53 Aussparungen über 5.000 bis 10.000cm2 herstellen**
Aussparung in vor beschriebenen GK-Ständerwänden und
Vorsatzschalen herstellen wie vor beschrieben, jedoch
Aussparungsgröße über 5.000 bis 10.000m2.
Menge: 4,000 St

**6.54 Aussparungsleibung beplanken, 1 x 12,5 mm**
Leibung vor beschriebener Aussparungen umlaufend
beplanken, Platten stumpf stoßen und verspachteln,
einschließlich einer Unterkonstruktion aus UW -
Profilen, als Zulage zu den Aussparungen.
Material: GKB / GKF nach Anforderung der Wand
Beplankung: 1 x 12,5 mm
Wanddicke: von 125 bis 175 mm
Menge: 5,000 m

**6.55 Aussparungsleibung beplanken, 2 x 12,5 mm**
Leibung vor beschriebener Aussparungen umlaufend
beplanken, Platten stumpf stoßen und verspachteln,
einschließlich einer Unterkonstruktion aus UW -
Profilen, als Zulage zu den Aussparungen.
Material: GKB / GKF nach Anforderung der Wand
Beplankung: 2 x 12,5 mm
Wanddicke: von 125 bis 175 mm
Menge: 1,000 m

**6.56 Schließen von Aussparungen bis 100cm2**
Aussparung nach Einbau haustechnischer Installationen
nachträglich schließen. Beplankung nach Wahl des AN an
die Installationen anarbeiten, anpassen einschließlich
anspachteln und ggf. erforderl. Unterkonstruktion.
Schließen der Wände hat oberflächengleich mit der Wand
zu erfolgen, d.h. keine Aufdoppelung auf der Wand.

Aussparungsgröße: bis 100 cm2
Abrechnung je Beplankungsseite.
Menge: 1,000 St

**6.57 Schließen von Aussparungen über 100 bis 250cm2**
Aussparung nach Einbau haustechnischer Installationen
nachträglich schließen, wie vor beschrieben, jedoch
Aussparungsgröße: über 100 bis 250 cm2
Menge: 1,000 St

**6.58 Schließen von Aussparungen über 250 bis 500cm2**
Aussparung nach Einbau haustechnischer Installationen
nachträglich schließen, wie vor beschrieben, jedoch
Aussparungsgröße: über 250 bis 500 cm2
Menge: 1,000 St

**6.59 Schließen von Aussparungen über 500 bis 1.000cm2**
Aussparung nach Einbau haustechnischer Installationen
nachträglich schließen, wie vor beschrieben, jedoch
Aussparungsgröße: über 500 bis 1.000 cm2
Menge: 1,000 St

**6.60 Schließen von Aussparungen über 1.000 bis 5.000cm2**
Aussparung nach Einbau haustechnischer Installationen
nachträglich schließen, wie vor beschrieben, jedoch
Aussparungsgröße: über 1.000 bis 5.000 cm2
Menge: 10,000 St

**6.61 Schließen von Aussparungen über 5.000 bis 10.000cm2**
Aussparung nach Einbau haustechnischer Installationen
nachträglich schließen, wie vor beschrieben, jedoch
Aussparungsgröße: über 5.000 bis 10.000 cm2
Menge: 4,000 St

**6.62 Aufdoppelung 2x12,5 mm GKB, bis 0,1 m²**
Wanddurchführung nach Einbau haustechnischer
Installationen nachträglich schließen. Beplankung als
Aufdoppelung auf die bestehende Ständerwand anbringen,
an die Installationen anarbeiten, anpassen und
anspachteln.
Dämmung des vorhandenen Zwischenraums innerhalb der
Wand mit Mineralwolle
Dämmmaterial: Mineralwolle; Schmelzpunkt > 1.000°C
Ausführung im Bereich von Durchführungen mit
Brandschutzanforderung F30 bzw. EI30, in der Regel mit
Mineralwolldämmschalen umhüllt.

Beplankung: 2 x 12,5 mm GKB
Außenkanten Beplankung B x H: bis 0,1 m2
Abrechnung je Beplankungsseite.
Menge: 2,000 St

**6.63 Zulage Kabeldurchführung**
Zulage für das fachgerechte Einspachteln von einzelnen
Elektroleitungen.
Abrechnung pro Stück Leitungsdurchführung.
Menge: 50,000 St

**6.64 Zulage Rohrschott anarbeiten, 50 bis 100 mm**
Zulage für das fachgerechte Anarbeiten an bauseits
eingebaute Mineralwoll-Rohrschotts.
Aufdoppelung der Wand/Decken-GK-Beplankung, mit
ausreichender Überdeckung der Öffnung, mit 2x12,5 mm
GKB, mit passgenauem Runddloch Ausschnitt für das
Mineralwoll-Rohrschott, einschließlich einspachteln
sämtlicher Fugen zwischen GK-Platten und Rohrschott
Außendurchmesser Rohrschott: 50 bis 100 mm
Abrechnung pro Wand-/Deckenseite pro Stück Rohrschott.
Menge: 1,000 St

**6.65 Zulage Rohrschott anarbeiten, 100 bis 250 mm**
Zulage für das fachgerechte Anarbeiten eines bauseits
eingebauten Mineralwoll-Rohrschotts, wie vor
beschrieben.
Außendurchmesser Rohrschott: >100 bis 250 mm
Menge: 1,000 St

**6.66 UA-Profil Aussteifung Wände, 50x2 mm**
Einbau Metallprofil in vor beschriebene
Metall-Ständerwände

UA-Profil, 40 mm x 50 mm x 40mm, Profilwandstärke 2 mm,
als horizontales oder vertikales Montageelement,
einschließlich sämtlicher erforderlicher
Befestigungsmittel

Einbauhöhe/-länge bis ca. 3,75 m

Die Vergütung erfolgt nur, insoweit die Profile nicht
bereits in den vor beschrieben Positionen beinhaltet
sind.
Menge: 5,000 m

**6.67 UA-Profil Aussteifung Wände, 75x2 mm**
Einbau Metallprofil in vor beschriebene
Metall-Ständerwände

UA-Profil, 40 mm x 75 mm x 40mm, Profilwandstärke 2 mm,
als horizontales oder vertikales Montageelement,
einschließlich sämtlicher erforderlicher
Befestigungsmittel

Einbauhöhe/-länge bis ca. 3,75 m

Die Vergütung erfolgt nur, insoweit die Profile nicht
bereits in den vor beschrieben Positionen beinhaltet
sind.
Menge: 5,000 m

**6.68 Quadratrohr Aussteifung Wände, 50x50x4 mm**
Einbau Quadratrohr in vor beschriebene
Metall-Ständerwände
Material: Stahl, 50mm x 50 mm, Wandstärke 4 mm
als horizontales oder vertikales Montageelement,

Einbaulänge bis ca. 4,25 m
Menge: 6,000 m

**6.69 Quadratrohr Aussteifung Wände, 75x75x4 mm**
Einbau Quadratrohr in vor beschriebene
Metall-Ständerwände
Material: Stahl, 75 mm x 75 mm, Wandstärke 4 mm
als horizontales oder vertikales Montageelement,

Einbaulänge bis ca. 4,25 m
Menge: 3,000 m

**6.70 Montagewinkel Quadratrohr 50x50x4 bis 75x75x4 mm**
Zulage zu vor beschriebenen Quadratrohre, 50x50x4 bzw.
75x75x4 mm für die Montage Montagewinkel bzw.
Kopfplatten, einschließlich sämtlicher
Befestigungsmittel/Schweißarbeiten.
Menge: 10,000 St

**6.71 Wandanschluss Metallständerwand, T-Verbindung**
Wandanschluss Metallständerwand als T-Verbindung, an
eine ebenfalls zu erstellende querlaufende
Metallständerwand, inkl. Verstärkung der
querverlaufenden Wand mit verzinkten Stahl-Profilen,
sowie raumhoher Trennschnitt zur schalltechnischen
Entkoppelung zwischen den Räumen.

Der Anschluss einer Vorsatzschale wird nicht als
Wandanschluss vergütet. Entsprechender Aufwand ist in
die einzelnen Positionen Vorsatzschalen
einzukalkulieren.
Menge: 15,000 m

**6.72 Ecken, rechtwinkelig**
Innen- oder Außenecke rechtwinklig, als Zulage für
Metallständerwände

Kantenschutzprofile werden mit separater Position
vergütet.
Menge: 35,000 m

**6.73 Gleitender Anschluss Einfachständerwand**
Anschluss, gleitend bis 20 mm, Decken- oder
Wandanschlüsse als Zulage für vor beschriebene
Metall-Ständerwände als Einfachständerwände, raumhoch.
Montageuntergrund ohne Feuerwiderstandsanforderung
Einschließlich eines Abschlussrofils (Göppinger
Profil), flächenbündig in vor beschriebene
GK-Ständerwände eingespachtelt.

Material Abschlussprofil: Aluminium
Raumhöhe: bis 3,1 m
Richtfabrikat: Protektor 9002 o.glw.
Angeb. Fabrikat:

.......................................................
.............
(vom Bieter auszufüllen)

Örtlichkeit: Wandschluss an Holzdecke der Aufstockung

Abrechnung pro Wand für beide Beplankungsseiten.
Menge: 5,000 m

**6.74 Gleitender Anschluss Doppelständerwand**
Anschluss, gleitend, für Decken- oder Wandanschluss als
Zulage für vor beschriebene Metall-Ständerwände als
Doppelständerwände, raumhoch.
Montageuntergrund ohne Feuerwiderstandsanforderung
Einschließlich eines Abschlussrofils (Göppinger
Profil), flächenbündig in vor beschriebene
GK-Ständerwände eingespachtelt.

Material Abschlussprofil: Aluminium
Raumhöhe: bis 3,75 m
Beplankung: bis 2 x 12,5 mm
Richtfabrikat: Protektor 9299 bzw. 9002 o.glw.
Angeb. Fabrikat:

.......................................................
.............
(vom Bieter auszufüllen)

Örtlichkeit: Wandschluss an Holzdecke der Aufstockung

Abrechnung pro Wand für beide Beplankungsseiten.
Menge: 10,000 m

**6.75 Gleitender Anschluss Ständerwand, einseitig**
Anschluss, gleitend, für Decken- oder Wandanschluss als
Zulage für vor beschriebene Metall-Ständerwände,
raumhoch.
Montageuntergrund ohne Feuerwiderstandsanforderung
Einschließlich eines Abschlussrofils (Göppinger
Profil), flächenbündig eingespachtelt in einseitig
beplankte Ständerwände bzw. Vorsatzschalen

Material Abschlussprofil: Aluminium
Raumhöhe: bis 3,75 m
Beplankung: bis 2 x 12,5 mm
Richtfabrikat: Protektor 9299 bzw. 9002 o.glw.
Angeb. Fabrikat:

.......................................................
.............
(vom Bieter auszufüllen)

Örtlichkeit: Wandschluss an Holzdecke der Aufstockung

Abrechnung pro Beplankungsseite.
Menge: 10,000 m

**6.76 Gleitender Anschluss, EI 30 / EI 90, Einfachständerwand**
Anschluss, gleitend bis 20 mm,
als Zulage für vor beschriebene GK-Ständerwände
mit Feuerwiderstandsanforderung EI 30 / EI 90
Einfachständerwand
Decken- oder Wandanschlüsse
Einschließlich eines Abschlussrofils (Göppinger
Profil),
flächenbündig in vor beschriebene GK-Ständerwände und
Vorsatzschalen eingespachtelt.
Material Abschlussprofil: Aluminium
Richtfabrikat: Protektor 9002 o.glw.
Angeb. Fabrikat:

.......................................................
.............
(vom Bieter auszufüllen)

Örtlichkeit: Wandschluss an Holzdecke der Aufstockung
Menge: 8,000 m

**6.77 Zusätzliche Unterkonstruktion in Wänden, LxB= 62,5x30x2 cm**
im Bereich von wandhängenden Sanitärgegenständen /
Möbelstücken / Lasten als Wandverstärkung in
vorgenannte Wände/Vorsatzschalen einbauen.
Material: Grobspanplatten/Mehrschichtholzplatten
Lasten bis 1,5 kN/m
Breite: bis 300 mm
Dicke: ca. 20 mm
Länge: bis ca. 625 mm
Menge: 5,000 St

**6.78 Zusätzliche Unterkonstruktion in Wänden, LxB= 62,5x30x3 cm**
im Bereich von wandhängenden Sanitärgegenständen /
Möbelstücken / Lasten als Wandverstärkung in
vorgenannte Wände/Vorsatzschalen einbauen.
Material: Grobspanplatten/Mehrschichtholzplatten
Lasten bis 2,5 kN/m
Breite: bis 300 mm
Länge: bis ca. 625 mm
Dicke: ca. 30 mm
Menge: 5,000 St

**6.79 Feuchtigkeitssperre DIN 18533-2, 30 bis 50 cm, Wände**
Feuchtigkeitssperre gemäß DIN 18533-2, Abdichtung gegen
Bodenfeuchte, auf waagrechtem Untergrund stoßüberlappt
liefern und nach Herstelleranweisung verlegen.
Einschließlich Ausbilden von Innen- und Außenecken.
Ausführung Ecken: rechtwinklig, spitz und stumpf

Ausführung in Bahnen unter sämtlichen Wänden im EG
Breite: ca. 30 - 50 cm

Wassereinwirkungsklasse: W 1.1-E

Angeb.Fabrikat:

.................................................
(vom Bieter auszufüllen)

Sämlticher Mehraufwand für die Erstellung der Einfach-
und Doppelständerwände auf der Abdichtung ist mit
dieser Position abgegolten.
Menge: 100,000 m

**6.80 Feuchtigkeitssperre DIN 18533-2, 30 cm, Heizungsleitungen**
Feuchtigkeitssperre gemäß DIN 18533-2, Abdichtung gegen
Bodenfeuchte, auf waagrechtem Untergrund stoßüberlappt
liefern und nach Herstelleranweisung verlegen.
Einschließlich Ausbilden von Innen- und Außenecken.
Ausführung Ecken: rechtwinklig, spitz und stumpf

Ausführung in Bahnen unter sämtlichen bauseitigen auf
der Bodenplatte im EG zu verlegenden Heizungsleitungen.
Vorgabe der Trassen durch das Gewerk Heizungsbau

Breite: ca. 30 cm

Wassereinwirkungsklasse: W 1.1-E

Angeb.Fabrikat:

.................................................
(vom Bieter auszufüllen)

Sämlticher Mehraufwand für die Abstimmung mit dem
Gewerk Heizungsbau ist mit dieser Position abgegolten.
Menge: 20,000 m

### 7 Profile, Anschlüsse, Oberflächen Wände und Decken

**7.1 Randanschluss Trennstreifen**
Randanschluss von Wände/Vorsatzschalen an angrenzende
Bauteile mit speziell beschichtetem
Papier-Trennstreifen, inkl. Haftklebstoff.
Abrechnung pro Beplankungsseite.
Menge: 150,000 m

**7.2 Randanschluss Acryl, weiß**
Dauerelastische Verfugung, Anschluss oben, seitlich und
unten
Material: elastoplastische Fugenmasse, überstreichbar
(Acrylat)
Fugenbreite ca. 5 - 10 mm
Menge: 10,000 m

**7.3 Kantenschutzprofil 90°, Aluminum**
Kanteneckschutzprofil, flächenbündig in vor
beschriebene Metall-Ständerwände einspachteln.

Material: Aluminium oder verzinkter Stahl
Winkel: 90°
Richtfabrikat: Protektor 9078 bzw. 9079 o.glw.
Angeb. Fabrikat:

.......................................................
.............
(vom Bieter auszufüllen)
Menge: 50,000 m

**7.4 Abschlussprofil, elastischer Anschluss. PVC**
Abschlussprofil flächenbündig in vor beschriebene
Metall-Ständerwände einspachteln, zur Herstellung eines
elastischen Anschlusses an angrenzende Bauteile.

Material: PVC, weiß
Richtfabrikat: Protektor 3784 o.glw.
Angeb. Fabrikat:

.......................................................
.............
(vom Bieter auszufüllen)
Menge: 10,000 m

**7.5 Abschlussprofil, herausziehbarer Abdeckstreifen, PVC**
Abschlussprofil flächenbündig in vor beschriebene
Metall-Ständerwände einspachteln, zur Herstellung eines
Anschlusses mit Fuge an angrenzende Bauteile.

Material: PVC, weiß
Richtfabrikat: Protektor 3766 o.glw.
Angeb. Fabrikat:

.......................................................
.............
(vom Bieter auszufüllen)
Menge: 10,000 m

**7.6 Anschlussprofil, Schattenfuge 12 m, PVC**
Abschlussprofil flächenbündig in vor beschriebene
Metall-Ständerwände einspachteln, zur Herstellung eines
Anschlusses mit definierter Schattenfuge.

Material: PVC, weiß
Breite Schattenfuge: 12 mm
Richtfabrikat: Protektor 37824 o.glw.
Angeb. Fabrikat:

.......................................................
.............
(vom Bieter auszufüllen)
Menge: 10,000 m

**7.7 Abschlussprofil (Göppinger Profil), 12,5 mm, PVC**
Abschlussprofil (Göppinger Profil) für einseitig
angespachtelten Abschluss, flächenbündig in vor
beschriebene Metall-Ständerwände einspachteln.

Material: PVC, weiß
Plattendicke: 12,5 mm
Richtfabrikat: Protector 37864 o. glw
Angeb. Fabrikat:

.......................................................
.............
(vom Bieter auszufüllen)
Menge: 5,000 m

**7.8 Abschlussprofil (Göppinger Profil), 12,5 mm, Aluminium**
Abschlussprofil (Göppinger Profil) für einseitig
angespachtelten Abschluss, flächenbündig in vor
beschriebene Metall-Ständerwände einspachteln.

Material: Aluminium
Plattendicke: 12,5 mm
Richtfabrikat: Protector 9299 o. glw
Angeb. Fabrikat:

.......................................................
.............
(vom Bieter auszufüllen)
Menge: 5,000 m

**7.9 Abschlussprofil (Göppinger Profil), 25 mm, Aluminium**
Abschlussprofil (Göppinger Profil) für einseitig
angespachtelten Abschluss, flächenbündig in vor
beschriebene Metall-Ständerwände einspachteln.

Material: Aluminium
Plattendicke: 12,5 mm
Richtfabrikat: Protector 9002 o. glw
Angeb. Fabrikat:

.......................................................
.............
(vom Bieter auszufüllen)
Menge: 5,000 m

### 8 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**8.1 Bauleiter**
Für evtl. erforderliche Arbeiten, die nicht in der
Leistungsbeschreibung erfaßt sind und nur auf
ausdrückliche Anordnung und gegen Nachweis zur
Ausführung kommen, werden verrechnet für: Fachbauleiter
Menge: 1,000 Std

**8.2 Meister-/Polierstunde**
Für evtl. erforderliche Arbeiten, die nicht in der
Leistungsbeschreibung erfasst sind und nur auf
ausdrückliche Anordnung und gegen Nachweis zur
Ausführung kommen, werden verrechnet für: Meister /
Werkpolier
Lohngruppe 6 gemäß §5 BRTV
Menge: 5,000 Std

**8.3 Vorarbeiterstunden**
wie vor beschrieben, jedoch Vorarbeiter
Lohngruppe 5 gemäß §5 BRTV
Menge: 5,000 Std

**8.4 Spezialfacharbeiterstunden**
wie vor beschrieben, jedoch Spezialfacharbeiter
Lohngruppe 4 gemäß §5 BRTV
Menge: 5,000 Std

**8.5 Facharbeiterstunden**
wie vor beschrieben, jedoch Facharbeiter
Lohngruppe 3 gemäß §5 BRTV
Menge: 5,000 Std

**8.6 Fachwerkerstunden**
wie vor beschrieben, jedoch Fachwerker
Lohngruppe 2 gemäß §5 BRTV
Menge: 5,000 Std

**8.7 Bauwerkerstunden**
wie vor beschreiben, jedoch Bauwerker
Lohngruppe 1 gemäß §5 BRTV
Menge: 5,000 Std

**8.8 Azubistunden**
wie vor beschreiben, jedoch Auszubildender
Menge: 1,000 Std

**8.9 CD-Profil 60 x 27**
CD-Profil, verzinktes Stahlblech
Profilstärke: 0,6 mm
Breite: 60 mm
Schenkelhöhe: 27 mm
Menge: 4,000 m

**8.10 UD-Profil 28 x 27**
UD-Profil, verzinktes Stahlblech
Profilstärke: 0,6 mm
Breite: 28 mm
Schenkelhöhe: 27 mm
Menge: 4,000 m

**8.11 CD-Profilverbinder**
Kreuz- und Längsverbinder CD-Profil, verzinktes
Stahlblech
Menge: 20,000 St

**8.12 CW-Profil 50 x 50**
CW-Profil, verzinktes Stahlblech
Profilstärke: 0,6 mm
Breite: 50 mm
Schenkelhöhe: 50 mm
Menge: 4,000 m

**8.13 UW-Profil 50 x 40**
UW-Profil, verzinktes Stahlblech
Profilstärke: 0,6 mm
Breite: 50 mm
Schenkelhöhe: 40 mm
Menge: 4,000 m

**8.14 UA-Profil 50 x 40**
UA-Aussteifungsprofil, verzinktes Stahlblech
Profilstärke: 2,0 mm
Breite: 50 mm
Schenkelhöhe: 40 mm
Menge: 4,000 m

**8.15 Gipskartonbauplatte 12,5 mm**
Gipskartonbauplatte GKB, gemäß EN 250
Dicke: 12,5 mm
Kante: abgeflacht
Menge: 2,500 m2

**8.16 Schnellbauschraube, 3,9 x25/35 mm**
Schnellbauschraube
3,9 x 25 bzw 3,9 x 35 mm
Bohrspitze
Menge: 100,000 St

**8.17 Fugenfüller**
Spachtelmasse als Fugenfüller für Gipskartonbauplatten
Menge: 5,000 kg

**8.18 Promaxon Brandschutzplatte, Typ A, D= 10 mm**
Promaxon Brandschutzbauplatte
einschließlich erforderlicher Stahldrahtklammern
Typ A,
Dicke; 10 mm
Menge: 2,000 m2

**8.19 Promaxon Brandschutzplatte, Typ A, D= 18 mm**
Promaxon Brandschutzbauplatte
einschließlich erforderlicher Stahldrahtklammern
Typ A,
Dicke; 18 mm
Menge: 2,000 m2

**8.20 Promatect - L-Platte, D= 20 mm**
Promtect L - Platte
einschließlich erforderlicher Befestigungsmittel
Dicke; 25 mm
Menge: 2,000 m2

**8.21 Promatect - L-Platte, D= 25 mm**
Promtect L - Platte
einschließlich erforderlicher Befestigungsmittel
Dicke; 25 mm
Menge: 2,000 m2

**8.22 Promat Spachtelmasse**
Promtect Spachtelmasse als Fugenfüller für vor
beschriebene Promatplatten
Menge: 5,000 kg
